# Isolation thermo-acoustique intérieure pour conduit métallique rectangulaire de climatisation

- Propriété du fichier: CYPE INGENIEROS, S.A.
- Format: FIEBDC-3/2002
- Devise: EUR
- Coûts indirects: 3.00 %
- Frais généraux: 13.00 %
- Bénéfice: 6.00 %
- TVA: 20.00 %

**FIT020** m² Isolation thermo-acoustique intérieure pour conduit métallique rectangulaire de climatisation, réalisé avec panneau rigide en laine de verre Cleantec "ISOVER", selon NF EN 14303, revêtu par la face visible à l'intérieur du conduit avec un tissu épais de verre noir, de 25 mm d'épaisseur, résistance thermique 0,8 m²K/W, conductivité thermique 0,031 W/(mK), fixé avec un adhésif ignifuge. Comprend profilés en aluminium extrudé Cleantec Z "ISOVER" installés dans les arêtes longitudinales du conduit, les éléments de fixation à l'intérieur du conduit.
Isolation thermo-acoustique intérieure pour conduit métallique rectangulaire de climatisation, réalisé avec panneau rigide en laine de verre Cleantec "ISOVER", selon NF EN 14303, revêtu par la face visible à l'intérieur du conduit avec un tissu épais de verre noir, de 25 mm d'épaisseur, résistance thermique 0,8 m²K/W, conductivité thermique 0,031 W/(mK), fixé avec un adhésif ignifuge. Comprend profilés en aluminium extrudé Cleantec Z "ISOVER" installés dans les arêtes longitudinales du conduit, les éléments de fixation à l'intérieur du conduit.
Inclut: Nettoyage et préparation de la surface support. Découpe de l'isolant. Mise en place de l'isolant. Fixation de l'isolant.
Critère pour le métré: Surface mesurée selon documentation graphique du Projet.
Critère pour le mémoire: On mesurera la surface réellement exécutée selon les spécifications du Projet.

| Code | U | Désignation | Quantité | Prix | Montant |
|---|---|---|---|---|---|
| mt42coi100zb | m² | Panneau rigide en laine de verre Cleantec "ISOVER", selon NF EN 14303, revêtu par la face visible à l'intérieur du conduit avec un tissu épais de verre noir, de 25 mm d'épaisseur, résistance thermique 0,8 m²K/W, conductivité thermique 0,031 W/(mK), Euroclasse A2-s1, d0 de réaction au feu selon NF EN 13501-1, avec adhésif ignifuge et éléments de fixation à l'intérieur du conduit. (matériau) | 1.100 | 12.53 | 13.78 |
| mt42coi060a | m | Profilé en aluminium extrudé, Cleantec Z "ISOVER", pour placer dans les arêtes longitudinales de conduits pour la distribution d'air en climatisation. (matériau) | 2.500 | 1.83 | 4.58 |
| mo054 | h | Compagnon professionnel III/CP2 poseur d'isolants rigides ou flexibles. (main-d'œuvre) | 0.180 | 26.37 | 4.75 |
| mo101 | h | Ouvrier professionnel II/OP poseur d'isolants rigides ou flexibles. (main-d'œuvre) | 0.180 | 22.65 | 4.08 |
| % | % | Frais de chantier des unités d'ouvrage | 2 % | 27.19 | 0.54 |
|  |  | Coûts directs |  |  | 27.73 |
