# Rénovation énergétique d'un faux plafond. Système "ISOVER"

- Propriété du fichier: CYPE INGENIEROS, S.A.
- Format: FIEBDC-3/2002
- Devise: EUR
- Coûts indirects: 3.00 %
- Frais généraux: 13.00 %
- Bénéfice: 6.00 %
- TVA: 20.00 %

## R Rénovation énergétique

### RT Toits

#### RTF Systèmes d'isolation par l'intérieur, sur faux plafond

**RTF010** m² Rénovation énergétique d'un faux plafond. Système "ISOVER".
Rénovation énergétique d'un faux plafond. Système "ISOVER". ISOLATION THERMO-ACOUSTIQUE: matelas léger en laine de verre, IBR Revêtu Kraft "ISOVER", revêtue sur une de ses faces avec papier kraft qui agit comme pare-vapeur, de 45 mm d'épaisseur, selon NF EN 13162, résistance thermique 1,125 m²K/W, conductivité thermique 0,04 W/(mK); FAUX PLAFOND: faux plafond continu suspendu lisse (12,5+27+27), constitué de: structure métallique d'acier galvanisé de fourrures primaires 60/27 mm avec une modulation de 1000 mm et suspendues du plancher ou de l'élément porteur avec accroches combinées tous les 900 mm, et fourrures secondaires fixées perpendiculairement aux primaires avec raccords type éclisse avec une modulation de 500 mm et une couche de plaques de plâtre A / NF EN 520 - 1200 / longueur / 12,5 / à bords longitudinaux amincis; REVÊTEMENT: deux couches de peinture plastique, couleur blanche, finition mate, texture lisse, (rendement: 0,1 l/m² chaque couche); application préalable d'une couche d'impression à base de copolymères acryliques en suspension aqueuse. Comprend la bande autoadhésive désolidarisante, les profilés en U, en acier galvanisé, de 30 mm, les fixations pour l'ancrage des profilés, la visserie pour la fixation des plaques, la pâte à joints, la bande microperforée en papier et les accessoires de montage.
Critère d'évaluation économique: Le prix comprend les travaux auxiliaires de maçonnerie pour installations.
Inclut: Implantation des axes de la structure métallique. Mise en place de la bande acoustique. Nivellement et fixation des profilés périmétriques. Signalisation des points d'ancrage au plancher ou à l'élément support. Nivellement et suspension des profilés primaires et secondaires de la structure. Découpe des plaques. Fixation des plaques. Découpe, ajustement et mise en place de l'isolant. Mise en place des cadres, des installations et des mécanismes. Traitement des joints. Nettoyage de la surface à peindre. Application de la couche de fond. Application de deux couches de finition.
Critère pour le métré: Surface mesurée selon documentation graphique du Projet.
Critère pour le mémoire: On mesurera la surface réellement exécutée selon les spécifications du Projet.

| Code | U | Désignation | Quantité | Prix | Montant |
|---|---|---|---|---|---|
| mt16lvi010cfa | m² | Matelas léger en laine de verre, IBR Revêtu Kraft "ISOVER", revêtue sur une de ses faces avec papier kraft qui agit comme pare-vapeur, de 45 mm d'épaisseur, selon NF EN 13162, résistance thermique 1,125 m²K/W, conductivité thermique 0,04 W/(mK), Euroclasse F de réaction au feu selon NF EN 13501-1, capacité d'absorption d'eau à court terme <=1 kg/m² et coefficient de résistance à la diffusion de la vapeur d'eau 1. (matériau) | 1.050 | 13.95 | 14.65 |
| mt12psg160a | m | Profilé en U, en acier galvanisé, de 30 mm. (matériau) | 0.400 | 0.86 | 0.34 |
| mt12psg220 | U | Fixation composée d'une cheville et d'une vis 5x27. (matériau) | 2.000 | 0.06 | 0.12 |
| mt12psg210a | U | Attache pour faux plafonds suspendus. (matériau) | 1.200 | 0.36 | 0.43 |
| mt12psg210b | U | Goupille pour la fixation de la suspente, en faux plafonds suspendus. (matériau) | 1.200 | 0.04 | 0.05 |
| mt12psg210c | U | Connexion supérieure pour fixer la tige à la suspente, en faux plafonds suspendus. (matériau) | 1.200 | 0.56 | 0.67 |
| mt12psg190 | U | Tige d'accroche. (matériau) | 1.200 | 0.37 | 0.44 |
| mt12psg050c | m | Fourrure 60/27 en tôle d'acier galvanisé, de 60 mm de largeur, selon NF DTU 25.41 P1-2 et NF EN 14195. (matériau) | 3.200 | 0.84 | 2.69 |
| mt12pek020la | U | Connecteur, pour fourrure 60/27. (matériau) | 0.600 | 0.19 | 0.11 |
| mt12pek020da | U | Raccord type éclisse, pour fourrure 60/27. (matériau) | 2.300 | 0.23 | 0.53 |
| mt12psg010a | m² | Plaque de plâtre A / NF EN 520 - 1200 / longueur / 12,5 / à bords longitudinaux amincis. (matériau) | 1.000 | 4.01 | 4.01 |
| mt12psg081c | U | Vis autoforeuse 3,5x25 mm. (matériau) | 17.000 | 0.01 | 0.17 |
| mt12psg041b | m | Bande autoadhésive désolidarisante en mousse de polyuréthane à cellules fermées, de 3,2 mm d'épaisseur et 50 mm de largeur, résistance thermique 0,10 m²K/W, conductivité thermique 0,032 W/(mK). (matériau) | 0.400 | 0.24 | 0.10 |
| mt12psg030a | kg | Pâte à joints, selon NF EN 13963. (matériau) | 0.300 | 0.90 | 0.27 |
| mt12psg040a | m | Bande microperforée en papier, selon NF EN 13963. (matériau) | 0.450 | 0.04 | 0.02 |
| mt27pfp010b | l | Impression, à base de copolymères acryliques en suspension aqueuse, pour favoriser la cohésion des supports peu consistants et l'adhérence des peintures. (matériau) | 0.125 | 4.27 | 0.53 |
| mt27pir010a | l | Peinture plastique écologique pour intérieur, à base de copolymères acryliques en dispersion aqueuse, dioxyde de titane et pigments de type "extenseur" sélectionnés, couleur blanche, finition mate, texture lisse, de résistance élevée au frottement humide, perméable à la vapeur d'eau, respirante et résistante aux rayons UV, à appliquer à la brosse, au rouleau ou au pistolet. (matériau) | 0.200 | 4.44 | 0.89 |
| mo011 | h | Compagnon professionnel III/CP2 monteur. (main-d'œuvre) | 0.337 | 30.20 | 10.18 |
| mo080 | h | Ouvrier professionnel II/OP monteur. (main-d'œuvre) | 0.145 | 26.02 | 3.77 |
| mo054 | h | Compagnon professionnel III/CP2 poseur d'isolants rigides ou flexibles. (main-d'œuvre) | 0.076 | 30.20 | 2.30 |
| mo101 | h | Ouvrier professionnel II/OP poseur d'isolants rigides ou flexibles. (main-d'œuvre) | 0.076 | 26.02 | 1.98 |
| mo038 | h | Compagnon professionnel III/CP2 peintre. (main-d'œuvre) | 0.169 | 29.25 | 4.94 |
| mo076 | h | Ouvrier professionnel II/OP peintre. (main-d'œuvre) | 0.020 | 26.02 | 0.52 |
| % | % | Frais de chantier des unités d'ouvrage | 2 % | 49.71 | 0.99 |
|  |  | Coûts directs |  |  | 50.70 |
