# Toiture terrasse chaude

- Propriété du fichier: CYPE INGENIEROS, S.A.
- Format: FIEBDC-3/2002
- Devise: EUR
- Coûts indirects: 3.00 %
- Frais généraux: 13.00 %
- Bénéfice: 6.00 %
- TVA: 20.00 %

## E Enveloppe et finition extérieure

### ET Couvertures de toitures terrasses

#### ETH Toitures chaudes non accessibles

**ETH020** m² Toiture terrasse chaude, inaccessible, autoprotégée, de type conventionnel, pente de 1% à 15%, constituée de: forme de pentes: argile expansée de 350 kg/m³ de densité, déversée à sec et consolidée à sa surface avec du lait de ciment, avec épaisseur moyenne de 10 cm, sur plancher en béton armé (non compris dans ce prix); isolation thermique: panneau rigide en laine minérale soudable, de 50 mm d'épaisseur; imperméabilisation monocouche adhérée: membrane d'étanchéité souple type EVAC, composée d'une double feuille de polyoléfine thermoplastique avec acétate de vinyle éthylène, revêtue sur une de ses faces par papier d'aluminium et sur l'autre face par fibres de polyester non tissées, de 0,52 mm d'épaisseur et 0,335 g/m², totalement adhérée avec adhésif cémenteux amélioré C2 E.
Réalisation d'une couverture plate non accessible, non ventilée, autoprotégée, de type conventionnel, pente de 1% à 15%, constituée des éléments suivants: FORME DE PENTES: avec des murets de brique creuse courante en terre cuite au niveau des noues, des arêtiers et des joints et couche de 10 cm d'épaisseur moyenne à base d'argile expansée de 350 kg/m³ de densité, déversée à sec et consolidée à sa surface avec du lait de ciment, en fournissant une résistance à la compression de 1 MPa et avec une conductivité thermique de 0,087 W/(mK); finition avec une couche de régularisation de mortier de ciment, industriel, M-5 de 4 cm d'épaisseur, lisse et propre, sur plancher en béton armé (non compris dans ce prix); ISOLATION THERMIQUE: panneau rigide en laine minérale soudable, selon NF EN 13162, revêtu avec oxyasphalte et film en polypropylène thermofusible, de 50 mm d'épaisseur, résistance thermique >= 1,25 m²K/W, conductivité thermique 0,039 W/(mK); IMPERMÉABILISATION: type monocouche, adhérée, constituée d'une membrane d'étanchéité souple type EVAC, composée d'une double feuille de polyoléfine thermoplastique avec acétate de vinyle éthylène, revêtue sur une de ses faces par papier d'aluminium et sur l'autre face par fibres de polyester non tissées, de 0,52 mm d'épaisseur et 0,335 g/m², fixée au support sur toute sa surface via adhésif cémenteux amélioré C2 E, joint avec bande de renfort autoadhésive, et recouvrements fixés avec adhésif cémenteux amélioré C2 E S1.
Inclut: Implantation des points particuliers. Implantation des pentes et traçage des noues, des faîtages et des jonctions. Réalisation des pentes avec des murets de brique au niveau des noues, des arêtiers et des joints. Remplissage des joints avec du polystyrène expansé. Déversement à sec de l'argile expansée jusqu'à atteindre le niveau supérieur des murets, et consolidation avec un lait de ciment. Coulage, extension et réglage de la couche de mortier de régularisation. Révision de la surface de base dans laquelle est réalisée la fixation de l'isolant conformément aux exigences de la technique à utiliser. Découpe, ajustage et mise en place de l'isolant. Nettoyage et préparation de la surface sur laquelle doit être appliquée l'imperméabilisation. Application de l'adhésif cémenteux. Mise en place de l'imperméabilisation.
Critère de métré de projet: Surface mesurée en projection horizontale, selon documentation graphique du Projet, à partir des faces intérieures des garde-corps ou des acrotères qui la délimitent.
Critère de mesure de l'ouvrage: On mesurera, en projection horizontale, la surface réellement exécutée selon les spécifications du Projet, à partir des faces intérieures des garde-corps ou des acrotères qui la délimitent.

| Code | U | Désignation | Quantité | Prix | Montant |
|---|---|---|---|---|---|
| mt04lcc010c | U | Brique creuse en terre cuite (tochana), à revêtir, 29x14x9 cm, selon NF EN 771-1. (matériau) | 4.000 | 0.22 | 0.88 |
| mt01arl030 | m³ | Argile expansée, de 350 kg/m³ de densité et granulométrie comprise entre 8 et 16 mm, fournie en sacs. (matériau) | 0.100 | 59.50 | 5.95 |
| mt09lec020b | m³ | Lait de ciment 1/3 CEM II/B-P 32,5 N. (matériau) | 0.010 | 105.10 | 1.05 |
| mt16pea020b | m² | Panneau rigide en polystyrène expansé, selon NF EN 13163, usinage latéral droit, de 20 mm d'épaisseur, résistance thermique 0,55 m²K/W, conductivité thermique 0,036 W/(mK), pour joint de dilatation. (matériau) | 0.010 | 1.34 | 0.01 |
| mt08aaa010a | m³ | Eau. (matériau) | 0.014 | 1.50 | 0.02 |
| mt09mif010ca | t | Mortier industriel pour maçonnerie, de ciment, couleur gris, catégorie M-5 (résistance à la compression 5 N/mm²), fourni en sacs, selon NF EN 998-2. (matériau) | 0.075 | 32.25 | 2.42 |
| mt16lra050r | m² | Panneau rigide en laine minérale soudable, selon NF EN 13162, revêtu avec oxyasphalte et film en polypropylène thermofusible, de 50 mm d'épaisseur, résistance thermique >= 1,25 m²K/W, conductivité thermique 0,039 W/(mK). (matériau) | 1.050 | 15.47 | 16.24 |
| mt09mcr250a | kg | Adhésif cémenteux amélioré, C2 E, avec temps ouvert augmenté, selon NF EN 12004, pour la fixation de géomembranes, constitué de ciments spéciaux, granulats sélectionnés et résines synthétiques. (matériau) | 4.000 | 0.70 | 2.80 |
| mt15rev220b | m² | Membrane d'étanchéité souple type EVAC, composée d'une double feuille de polyoléfine thermoplastique avec acétate de vinyle éthylène, revêtue sur une de ses faces par papier d'aluminium et sur l'autre face par fibres de polyester non tissées, de 0,52 mm d'épaisseur et 0,335 g/m², selon NF EN 13956. (matériau) | 1.100 | 13.79 | 15.17 |
| mt09mcr250b | kg | Adhésif cémenteux amélioré, C2 E S1, avec temps ouvert augmenté et grande déformabilité, selon NF EN 12004, pour la fixation de recouvrements de géomembranes, constitué de ciments spéciaux, granulats sélectionnés et résines synthétiques. (matériau) | 0.300 | 3.00 | 0.90 |
| mt15rev221b | m | Bande de renfort autoadhésive en aluminium, de 10 cm de largeur, pour membrane d'étanchéité souple type EVAC. (matériau) | 0.100 | 5.12 | 0.51 |
| mo020 | h | Compagnon professionnel III/CP2 VRD espaces privés. (main-d'œuvre) | 0.376 | 24.11 | 9.07 |
| mo113 | h | Ouvrier d'exécution I/OE1 VRD espaces privés. (main-d'œuvre) | 0.604 | 20.14 | 12.16 |
| mo029 | h | Compagnon professionnel III/CP2 poseur de lames imperméabilisantes. (main-d'œuvre) | 0.114 | 24.11 | 2.75 |
| mo067 | h | Ouvrier professionnel II/OP poseur de lames imperméabilisantes. (main-d'œuvre) | 0.114 | 21.40 | 2.44 |
| mo054 | h | Compagnon professionnel III/CP2 poseur d'isolants rigides ou flexibles. (main-d'œuvre) | 0.057 | 24.91 | 1.42 |
| mo101 | h | Ouvrier professionnel II/OP poseur d'isolants rigides ou flexibles. (main-d'œuvre) | 0.057 | 21.40 | 1.22 |
| % | % | Coûts directs complémentaires | 2 % | 75.01 | 1.50 |
|  |  | Coûts directs |  |  | 76.51 |
