# Couverture de tuiles en terre cuite

- Propriété du fichier: CYPE INGENIEROS, S.A.
- Format: FIEBDC-3/2002
- Devise: EUR
- Coûts indirects: 3.00 %
- Frais généraux: 13.00 %
- Bénéfice: 6.00 %
- TVA: 20.00 %

## E Enveloppe et finition extérieure

### EU Couvertures de toitures inclinées

#### EUT Tuiles en terre cuite et en béton

**EUT010** m² Couverture de tuiles en terre cuite, avec une pente moyenne de 30%, constituée de: IMPERMÉABILISATION: membrane d'étanchéité et écran hautement perméable à la vapeur d'eau en polypropylène, Ecran Intégra "ISOVER", de 500 µm d'épaisseur, fixée mécaniquement; COUVERTURE: tuiles romanes en terre cuite, couleur rouge, 43x26 cm, appuyées sur des liteaux en bois, de 42x27 mm. Comprend les tuiles chatières.
Couverture de tuiles en terre cuite, avec une pente moyenne de 30%, constituée de: IMPERMÉABILISATION: membrane d'étanchéité et écran hautement perméable à la vapeur d'eau en polypropylène, Ecran Intégra "ISOVER", de 500 µm d'épaisseur, fixée mécaniquement; COUVERTURE: tuiles romanes en terre cuite, couleur rouge, 43x26 cm, appuyées sur des liteaux en bois, de 42x27 mm. Comprend les tuiles chatières.
Inclut: Nettoyage et préparation de la surface sur laquelle doit être appliqué l'écran HPV. Mise en place de la membrane. Fixation du litonnage à intervalles réguliers. Mise en place des tuiles appuyées sur les liteaux.
Critère pour le métré: Surface du versant mesurée en grandeur réelle, selon documentation graphique du Projet.
Critère pour le mémoire: On mesurera, en grandeur réelle, la surface réellement exécutée selon les spécifications du Projet.
Critère d'évaluation économique: Le prix ne comprend pas la surface support.

| Code | U | Désignation | Quantité | Prix | Montant |
|---|---|---|---|---|---|
| mt15iso020c | m² | Membrane d'étanchéité et écran hautement perméable à la vapeur d'eau en polypropylène, Ecran Intégra "ISOVER", de 500 µm d'épaisseur, Euroclasse E de réaction au feu. (matériau) | 1.300 | 4.77 | 6.20 |
| mt13blw020c | m | Liteau en bois de sapin, 27x40 mm, classe d'emploi 2 selon NF EN 335. (matériau) | 3.000 | 0.34 | 1.02 |
| mt13blw131 | U | Vis pour fixation d'un liteau. (matériau) | 6.000 | 0.11 | 0.66 |
| mt13tax010a | U | Tuile romane en terre cuite, couleur rouge, 43x26 cm, selon NF EN 1304. (matériau) | 12.000 | 0.45 | 5.40 |
| mt13tax013a | U | Tuile chatière romane en terre cuite, couleur rouge, selon NF EN 1304. (matériau) | 0.100 | 3.10 | 0.31 |
| mo011 | h | Compagnon professionnel III/CP2 monteur. (main-d'œuvre) | 0.288 | 26.37 | 7.59 |
| mo080 | h | Ouvrier professionnel II/OP monteur. (main-d'œuvre) | 0.144 | 22.65 | 3.26 |
| mo029 | h | Compagnon professionnel III/CP2 poseur de membranes d'étanchéité. (main-d'œuvre) | 0.300 | 25.52 | 7.66 |
| mo067 | h | Ouvrier professionnel II/OP poseur de membranes d'étanchéité. (main-d'œuvre) | 0.300 | 22.65 | 6.80 |
| % | % | Frais de chantier des unités d'ouvrage | 2 % | 38.90 | 0.78 |
|  |  | Coûts directs |  |  | 39.68 |
