# Isolation thermique par l'extérieur des toitures inclinées à ossature bois

- Propriété du fichier: CYPE Ingenieros S.A.
- Format: FIEBDC-3/2016
- Logiciel: Générateur de prix de la construction. CYPE Ingenieros, S.A.
- Date: 27/03/2024
- Devise: EUR
- Coûts indirects: 3 %
- Frais généraux: 13 %
- Bénéfice: 6 %
- TVA: 20 %

## E Enveloppe et finition extérieure

### EI Isolations extérieures

#### EII Toitures inclinées

**EII020** m² Isolation thermique par l'extérieur des toitures inclinées à ossature bois.
Isolation thermique par l'extérieur des toitures inclinées à ossature bois, constituée de: panneau rigide en laine de verre, Luro "ISOVER", de 60 mm d'épaisseur, selon NF EN 13162, résistance thermique 1,71 m²K/W, conductivité thermique 0,035 W/(mK), placé avec vis à double filet; et pare-vapeur de film en polypropylène avec un voile au verso, Stopvap "ISOVER", de 340 µm d'épaisseur, sur platelage en bois. Comprend la bande autoadhésive Adhésif Vario Multitape "ISOVER", pour le scellement des joints.
Inclut: Nettoyage du support. Mise en place du pare-vapeur. Scellement du pare-vapeur. Mise en place de l'isolant. Fixation de l'isolant.
Critère pour le métré: Surface mesurée selon documentation graphique du Projet.
Critère pour le mémoire: On mesurera la surface réellement exécutée selon les spécifications du Projet.

| Code | U | Désignation | Quantité | Prix | Montant |
|---|---|---|---|---|---|
| mt15iso030a | m² | Pare-vapeur étanche à l'air, Stopvap "ISOVER", formé de film en polypropylène avec un voile au verso, Euroclasse F de réaction au feu, selon NF EN 13501-1. (matériau) | 1.1 | 2.49 | 2.739 |
| mt16lvi010cqb | m² | Panneau rigide en laine de verre, Luro "ISOVER", de 60 mm d'épaisseur, selon NF EN 13162, résistance thermique 1,71 m²K/W, conductivité thermique 0,035 W/(mK), Euroclasse A2-s1, d0 de réaction au feu selon NF EN 13501-1, capacité d'absorption d'eau à court terme <=1 kg/m² et coefficient de résistance à la diffusion de la vapeur d'eau 1. (matériau) | 1.05 | 19.34 | 20.307 |
| mt16lvi170b | m | Ruban autoadhésif Adhésif Vario Multitape "ISOVER", pour le scellement des joints. (matériau) | 0.65 | 0.46 | 0.299 |
| mt16lvi011 | U | Vis à double filet. (matériau) | 2.2 | 1.07 | 2.354 |
| mo054 | h | Compagnon professionnel III/CP2 poseur d'isolants rigides ou flexibles. (main-d'œuvre) | 0.125 | 30.2 | 3.775 |
| mo101 | h | Ouvrier professionnel II/OP poseur d'isolants rigides ou flexibles. (main-d'œuvre) | 0.125 | 26.02 | 3.253 |
| % | % | Frais de chantier des unités d'ouvrage | 2 % | 32.727 | 0.655 |
|  |  | Coûts directs |  |  | 33.382 |

Déchets:
- pose: mt16lvi010cqb; facteur de déchet 0.03
- pose: mt16lvi170b Ruban autoadhésif Adhésif Vario Multitape "ISOVER", pour le scellement des joints; facteur de déchet 0.07

## Ressources

**mt16lvi010cqb** m² Panneau rigide en laine de verre
Données techniques: Coût énergétique 91.230 MJ; Émission de CO2 4.604 kg; Code CED 17 06 04; Masse de l'élément 2.4 kg; Volume 0.004 m3
Déchets:
- emballage: re170203 Plastique. (composant de déchet); quantité 0.034 kg; Code CED 17 02 03; Masse de l'élément 1 kg; Volume 0.001667 m3

**mt16lvi170b** m Ruban autoadhésif Adhésif Vario Multitape "ISOVER", pour le scellement des joints
Données techniques: Coût énergétique 0.339 MJ; Émission de CO2 0.017 kg; Code CED 17 06 04; Masse de l'élément 0.0025 kg; Volume 0.000004 m3
Déchets:
- emballage: re170203 Plastique; quantité 0.001 kg
