# Isolation thermique par l'intérieur de la couche extérieure

- Propriété du fichier: CYPE INGENIEROS, S.A.
- Format: FIEBDC-3/2002
- Devise: EUR
- Coûts indirects: 3.00 %
- Frais généraux: 13.00 %
- Bénéfice: 6.00 %
- TVA: 20.00 %

## F Aménagements et finitions

### FI Isolations intérieures

#### FIU Doublages

**FIU060** m² Isolation thermique par l'intérieur de la couche extérieure, en façade double paroi en maçonnerie à revêtir, constituée de panneau semi-rigide en laine de verre, GR 32 Nu "ISOVER", selon NF EN 13162, de 65 mm d'épaisseur, non revêtu, résistance thermique 2,03 m²K/W, conductivité thermique 0,032 W/(mK), placé bord à bord et fixé mécaniquement. Comprend la bande autoadhésive pour scellage de joints.
Isolation thermique par l'intérieur de la couche extérieure, en façade double paroi en maçonnerie à revêtir, constituée de panneau semi-rigide en laine de verre, GR 32 Nu "ISOVER", selon NF EN 13162, de 65 mm d'épaisseur, non revêtu, résistance thermique 2,03 m²K/W, conductivité thermique 0,032 W/(mK), placé bord à bord et fixé mécaniquement. Comprend la bande autoadhésive pour scellage de joints.
Inclut: Implantation et découpe de l'isolant. Mise en place de l'isolant. Fixation de l'isolant. Résolution des points singuliers. Scellage des joints et des liaisons.
Critère de métré de projet: Surface mesurée selon documentation graphique du Projet.
Critère de mesure de l'ouvrage: On mesurera la surface réellement exécutée selon les spécifications du Projet.

| Code | U | Désignation | Quantité | Prix | Montant |
|---|---|---|---|---|---|
| mt16aaa020cc | U | Fixation mécanique pour panneaux isolants de laine de verre, placés directement sur la surface support. (matériau) | 3.000 | 0.13 | 0.39 |
| mt16lvi030byik | m² | Panneau semi-rigide en laine de verre, GR 32 Nu "ISOVER", selon NF EN 13162, de 65 mm d'épaisseur, non revêtu, résistance thermique 2,03 m²K/W, conductivité thermique 0,032 W/(mK). (matériau) | 1.050 | 6.86 | 7.20 |
| mt16aaa030 | m | Ruban autoadhésif pour le scellage des joints. (matériau) | 0.440 | 0.30 | 0.13 |
| mo054 | h | Compagnon professionnel III/CP2 poseur d'isolants rigides ou flexibles. (main-d'œuvre) | 0.131 | 26.36 | 3.45 |
| mo101 | h | Ouvrier professionnel II/OP poseur d'isolants rigides ou flexibles. (main-d'œuvre) | 0.131 | 23.25 | 3.05 |
| % | % | Frais de chantier des unités d'ouvrage | 2 % | 14.22 | 0.28 |
|  |  | Coûts directs |  |  | 14.50 |
