# Toiture terrasse chaude

- Propriété du fichier: CYPE INGENIEROS, S.A.
- Format: FIEBDC-3/2002
- Devise: EUR
- Coûts indirects: 3.00 %
- Frais généraux: 13.00 %
- Bénéfice: 6.00 %
- TVA: 20.00 %

**ETC010** m² Toiture terrasse chaude, accessible, avec revêtement fixe, type conventionnel, pente de 1% à 5%, pour trafic piéton privé, composée de: forme de pentes: argile expansée de 350 kg/m³ de densité, déversée à sec et consolidée à sa surface avec du lait de ciment, avec épaisseur moyenne de 10 cm; isolation thermique: panneau rigide en laine minérale soudable, de 50 mm d'épaisseur; imperméabilisation monocouche adhérée: écran de bitume modifié avec un élastomère SBS, LBM(SBS)-40-FP, totalement adhérée avec un chalumeau; couche séparatrice sous protection: géotextile non tissé composé de fibres de polyester unies par aiguilletage, avec une résistance à la traction longitudinale de 2 kN/m, une résistance à la traction transversale de 2 kN/m, résistance CBR au poinçonnement 0,4 kN et une masse superficielle de 200 g/m²; couche de protection: dalles de grès rustique 20x20 cm placées en couche fine avec adhésif cémenteux normal, C1 gris, sur couche de régularisation de mortier de ciment, industriel, M-5, jointoiement avec du mortier de joints cémenteux avec résistance élevée à l'abrasion et absorption d'eau réduite, CG2, pour joint ouvert (entre 3 et 15 mm), avec la même tonalité des pièces.
Réalisation d'une toiture terrasse chaude, accessible, avec revêtement fixe, type conventionnel, pente de 1% à 5%, pour trafic piéton privé, constituée des éléments suivants: FORME DE PENTES: avec des murets de brique creuse courante en terre cuite au niveau des noues, des arêtiers et des joints et couche de 10 cm d'épaisseur moyenne à base d'argile expansée de 350 kg/m³ de densité, déversée à sec et consolidée à sa surface avec du lait de ciment, en fournissant une résistance à la compression de 1 MPa et avec une conductivité thermique de 0,087 W/(mK); finition avec une couche de régularisation de mortier de ciment, industriel, M-5 de 4 cm d'épaisseur, lisse et propre; ISOLATION THERMIQUE: panneau rigide en laine minérale soudable, selon NF EN 13162, revêtu avec oxyasphalte et film en polypropylène thermofusible, de 50 mm d'épaisseur, résistance thermique >= 1,25 m²K/W, conductivité thermique 0,039 W/(mK); IMPERMÉABILISATION: type monocouche, adhérée, constituée d'une écran de bitume modifié avec un élastomère SBS, LBM(SBS)-40-FP, avec une armature de feutre de polyester non tissé de 160 g/m², de surface non protégée, totalement adhérée avec un chalumeau; COUCHE SÉPARATRICE SOUS PROTECTION: géotextile non tissé composé de fibres de polyester unies par aiguilletage, avec une résistance à la traction longitudinale de 2 kN/m, une résistance à la traction transversale de 2 kN/m, une ouverture de cône à l'essai de perforation dynamique selon NF EN ISO 13433 inférieure à 27 mm, résistance CBR au poinçonnement 0,4 kN et une masse superficielle de 200 g/m²; COUCHE DE PROTECTION: Revêtement de dalles de grès rustique (revêtements pour transit piéton moyen avec utilisation extérieure), 20x20 cm placées en couche fine avec adhésif cémenteux normal, C1 sans aucune caractéristique supplémentaire, couleur gris, sur une couche de régularisation de mortier de ciment, industriel, M-5, de 4 cm d'épaisseur, jointoiement avec du mortier de joints cémenteux avec résistance élevée à l'abrasion et absorption d'eau réduite, CG2, pour joint ouvert (entre 3 et 15 mm), avec la même tonalité des pièces. Comprend croisillons en PVC, bandeau de joints et points particuliers, réalisation et scellage des joints de revêtement et périmétriques, et nettoyage final.
Inclut: Implantation des points particuliers. Implantation des pentes et traçage des noues, des faîtages et des jonctions. Réalisation des pentes avec des murets de brique au niveau des noues, des arêtiers et des joints. Remplissage des joints avec du polystyrène expansé. Déversement à sec de l'argile expansée jusqu'à atteindre le niveau supérieur des murets, et consolidation avec un lait de ciment. Coulage, extension et réglage du mortier de régularisation. Révision de la surface de base dans laquelle est réalisée la fixation de l'isolant conformément aux exigences de la technique à utiliser. Découpe, ajustage et mise en place de l'isolant. Nettoyage et préparation de la surface sur laquelle doit être appliquée l'imperméabilisation. Mise en place de l'imperméabilisation. Mise en place de la couche séparatrice sous protection. Déversement, extension et réglage du matériau de collage ou de nivellement. Implantation des joints du revêtement. Implantation du revêtement et de la bordure des joints et des points particuliers. Mise en place des carreaux avec joint ouvert. Scellage des joints de revêtement et périmétriques. Jointoiement du revêtement.
Critère de métré de projet: Surface mesurée en projection horizontale, selon documentation graphique du Projet, à partir des faces intérieures des garde-corps ou des acrotères qui la délimitent.
Critère de mesure de l'ouvrage: On mesurera, en projection horizontale, la surface réellement exécutée selon les spécifications du Projet, à partir des faces intérieures des garde-corps ou des acrotères qui la délimitent.

| Code | U | Désignation | Quantité | Prix | Montant |
|---|---|---|---|---|---|
| mt04lcc010c | U | Brique creuse en terre cuite (tochana), à revêtir, 29x14x9 cm, selon NF EN 771-1. (matériau) | 4.000 | 0.22 | 0.88 |
| mt01arl030 | m³ | Argile expansée, de 350 kg/m³ de densité et granulométrie comprise entre 8 et 16 mm, fournie en sacs. (matériau) | 0.100 | 59.50 | 5.95 |
| mt09lec020b | m³ | Lait de ciment 1/3 CEM II/B-P 32,5 N. (matériau) | 0.010 | 105.10 | 1.05 |
| mt16pea020b | m² | Panneau rigide en polystyrène expansé, selon NF EN 13163, usinage latéral droit, de 20 mm d'épaisseur, résistance thermique 0,55 m²K/W, conductivité thermique 0,036 W/(mK), pour joint de dilatation. (matériau) | 0.010 | 1.34 | 0.01 |
| mt08aaa010a | m³ | Eau. (matériau) | 0.014 | 1.50 | 0.02 |
| mt09mif010ca | t | Mortier industriel pour maçonnerie, de ciment, couleur gris, catégorie M-5 (résistance à la compression 5 N/mm²), fourni en sacs, selon NF EN 998-2. (matériau) | 0.075 | 32.25 | 2.42 |
| mt16lra050r | m² | Panneau rigide en laine minérale soudable, selon NF EN 13162, revêtu avec oxyasphalte et film en polypropylène thermofusible, de 50 mm d'épaisseur, résistance thermique >= 1,25 m²K/W, conductivité thermique 0,039 W/(mK). (matériau) | 1.050 | 15.47 | 16.24 |
| mt14lba010d | m² | Écran de bitume modifié avec un élastomère SBS, LBM(SBS)-40-FP, de 3,5 mm d'épaisseur, masse nominale 4 kg/m², avec une armature de feutre de polyester non tissé de 160 g/m², de surface non protégée. Selon NF EN 13707. (matériau) | 1.100 | 6.21 | 6.83 |
| mt14gsa020c | m² | Géotextile non tissé composé de fibres de polyester unies par aiguilletage, avec une résistance à la traction longitudinale de 2 kN/m, une résistance à la traction transversale de 2 kN/m, une ouverture de cône à l'essai de perforation dynamique selon NF EN ISO 13433 inférieure à 27 mm, résistance CBR au poinçonnement 0,4 kN et une masse superficielle de 200 g/m², selon NF EN 13252. (matériau) | 1.050 | 1.04 | 1.09 |
| mt08aaa010a | m³ | Eau. | 0.014 | 1.50 | 0.02 |
| mt09mif010ca | t | Mortier industriel pour maçonnerie, de ciment, couleur gris, catégorie M-5 (résistance à la compression 5 N/mm²), fourni en sacs, selon NF EN 998-2. | 0.075 | 32.25 | 2.42 |
| mt09mcr021g | kg | Adhésif cémenteux normal, C1 selon NF EN 12004, couleur gris. (matériau) | 4.000 | 0.35 | 1.40 |
| mt18bcr010pAb800 | m² | Carreau céramique en grès rustique 20x20 cm, 8,00€/m², selon NF EN 14411. (matériau) | 1.050 | 8.00 | 8.40 |
| mt18rcr010a300 | m | Plinthe céramique en grès rustique, 7 cm, 3,00€/m. (matériau) | 0.400 | 3.00 | 1.20 |
| mt09mcr070a | kg | Mortier de joints cémenteux avec résistance élevée à l'abrasion et absorption d'eau réduite, CG2, pour joint ouvert entre 3 et 15 mm, selon NF EN 13888. (matériau) | 0.300 | 0.99 | 0.30 |
| mo020 | h | Compagnon professionnel III/CP2 VRD espaces privés. (main-d'œuvre) | 0.410 | 24.11 | 9.89 |
| mo113 | h | Ouvrier d'exécution I/OE1 VRD espaces privés. (main-d'œuvre) | 0.907 | 20.14 | 18.27 |
| mo029 | h | Compagnon professionnel III/CP2 poseur de lames imperméabilisantes. (main-d'œuvre) | 0.149 | 24.11 | 3.59 |
| mo067 | h | Ouvrier professionnel II/OP poseur de lames imperméabilisantes. (main-d'œuvre) | 0.149 | 21.40 | 3.19 |
| mo054 | h | Compagnon professionnel III/CP2 poseur d'isolants rigides ou flexibles. (main-d'œuvre) | 0.062 | 24.91 | 1.54 |
| mo101 | h | Ouvrier professionnel II/OP poseur d'isolants rigides ou flexibles. (main-d'œuvre) | 0.062 | 21.40 | 1.33 |
| mo023 | h | Compagnon professionnel III/CP2 carreleur en revêtements de sols. (main-d'œuvre) | 0.497 | 24.11 | 11.98 |
| mo061 | h | Ouvrier professionnel II/OP carreleur en revêtements de sols. (main-d'œuvre) | 0.248 | 21.40 | 5.31 |
| % | % | Coûts directs complémentaires | 2 % | 103.33 | 2.07 |
|  |  | Coûts directs |  |  | 105.40 |
