# Toiture terrasse froide

- Propriété du fichier: CYPE INGENIEROS, S.A.
- Format: FIEBDC-3/2002
- Devise: EUR
- Coûts indirects: 3.00 %
- Frais généraux: 13.00 %
- Bénéfice: 6.00 %
- TVA: 20.00 %

**ETF030** m² Toiture terrasse froide, accessible, avec revêtement fixe, type conventionnel, pente de 1% à 5%, pour trafic piéton privé, constitué de: forme de pentes: panneau céramique creuse à rainure et languette de 80x25x3,5 cm appuyé sur cloisons allégées de brique creuse en terre cuite de 29x14x9 cm, disposées tous les 80 cm et avec 30 cm de hauteur moyenne; isolation thermique: feutre isolant en laine minérale, selon NF EN 13162, revêtu sur une de ses faces par un complexe de papier kraft avec du polyéthylène qui agit comme un pare-vapeur, de 80 mm d'épaisseur; couche séparatrice sous imperméabilisation: géotextile non tissé composé de fibres de polyester unies par aiguilletage, avec une résistance à la traction longitudinale de 4,2 kN/m, une résistance à la traction transversale de 4,2 kN/m, résistance CBR au poinçonnement 0,8 kN et une masse superficielle de 300 g/m²; imperméabilisation monocouche non adhérée: membrane d'étanchéité souple en PVC-P (fv), de 1,2 mm d'épaisseur, avec armature de voile en fibre de verre, fixée dans les recouvrements et les bords par une soudure thermoplastique; couche séparatrice sous protection: géotextile non tissé composé de fibres de polyester unies par aiguilletage, avec une résistance à la traction longitudinale de 4,2 kN/m, une résistance à la traction transversale de 4,2 kN/m, résistance CBR au poinçonnement 0,8 kN et une masse superficielle de 300 g/m²; couche de protection: dalles de grès rustique 20x20 cm placées en couche fine avec adhésif cémenteux normal, C1 gris, sur couche de régularisation de mortier de ciment, industriel, M-5, jointoiement avec du mortier de joints cémenteux avec résistance élevée à l'abrasion et absorption d'eau réduite, CG2, pour joint ouvert (entre 3 et 15 mm), avec la même tonalité des pièces.
Réalisation d'une toiture terrasse froide, accessible, avec revêtement fixe, type conventionnel, pente de 1% à 5%, pour trafic piéton privé, constituée des éléments suivants: FORME DE PENTES: dallage de panneau céramique creuse à rainure et languette de 80x25x3,5 cm avec une couche de régularisation de mortier de ciment, industriel, M-5, de 3 cm d'épaisseur et une finition lissée, appuyée sur cloisons allégées de brique creuse en terre cuite de 29x14x9 cm, placé avec du mortier de ciment, industriel, M-5, disposées tous les 80 cm et avec 30 cm de hauteur moyenne, arrêts supérieurs avec des profils de mortier de ciment, industriel, M-5; ISOLATION THERMIQUE: feutre isolant en laine minérale, selon NF EN 13162, revêtu sur une de ses faces par un complexe de papier kraft avec du polyéthylène qui agit comme un pare-vapeur, de 80 mm d'épaisseur, résistance thermique 1,9 m²K/W, conductivité thermique 0,042 W/(mK); COUCHE SÉPARATRICE SOUS IMPERMÉABILISATION: géotextile non tissé composé de fibres de polyester unies par aiguilletage, avec une résistance à la traction longitudinale de 4,2 kN/m, une résistance à la traction transversale de 4,2 kN/m, une ouverture de cône à l'essai de perforation dynamique selon NF EN ISO 13433 inférieure à 15 mm, résistance CBR au poinçonnement 0,8 kN et une masse superficielle de 300 g/m²; IMPERMÉABILISATION: type monocouche, non adhérée, constituée d'une membrane d'étanchéité souple en PVC-P (fv), de 1,2 mm d'épaisseur, avec armature de voile en fibre de verre, placée librement sur la couche séparatrice, fixée dans les recouvrements par soudure thermoplastique, et soudée aux profils colaminés en tôle et en PVC-P aux bords; COUCHE SÉPARATRICE SOUS PROTECTION: géotextile non tissé composé de fibres de polyester unies par aiguilletage, avec une résistance à la traction longitudinale de 4,2 kN/m, une résistance à la traction transversale de 4,2 kN/m, une ouverture de cône à l'essai de perforation dynamique selon NF EN ISO 13433 inférieure à 15 mm, résistance CBR au poinçonnement 0,8 kN et une masse superficielle de 300 g/m²; COUCHE DE PROTECTION: Revêtement de dalles de grès rustique (revêtements pour transit piéton moyen avec utilisation extérieure), 20x20 cm placées en couche fine avec adhésif cémenteux normal, C1 sans aucune caractéristique supplémentaire, couleur gris, sur une couche de régularisation de mortier de ciment, industriel, M-5, de 4 cm d'épaisseur, jointoiement avec du mortier de joints cémenteux avec résistance élevée à l'abrasion et absorption d'eau réduite, CG2, pour joint ouvert (entre 3 et 15 mm), avec la même tonalité des pièces. Comprend croisillons en PVC, bandeau de joints et points particuliers, réalisation et scellage des joints de revêtement et périmétriques, et nettoyage final.
Inclut: Implantation des points particuliers. Implantation des pentes et traçage des noues, des faîtages et des jonctions. Réalisation des pentes avec des murets de brique au niveau des noues, des arêtiers et des joints. Remplissage des joints avec du polystyrène expansé. Réalisation des cloisons allégées. Révision de la surface de base dans laquelle est réalisée la fixation de l'isolant conformément aux exigences de la technique à utiliser. Découpe, ajustage et mise en place de l'isolant. Réalisation d'un panneau céramique à rainure et languette sur les cloisons allégées. Coulage, extension et réglage de la couche de mortier de régularisation. Mise en place de la couche séparatrice sous imperméabilisation. Nettoyage et préparation de la surface sur laquelle doit être appliquée l'imperméabilisation. Mise en place des profilés de fixation dans les bords. Mise en place de l'imperméabilisation. Mise en place de la couche séparatrice sous protection. Déversement, extension et réglage du matériau de collage ou de nivellement. Implantation des joints du revêtement. Implantation du revêtement et de la bordure des joints et des points particuliers. Mise en place des carreaux avec joint ouvert. Scellage des joints de revêtement et périmétriques. Jointoiement du revêtement.
Critère de métré de projet: Surface mesurée en projection horizontale, selon documentation graphique du Projet, à partir des faces intérieures des garde-corps ou des acrotères qui la délimitent.
Critère de mesure de l'ouvrage: On mesurera, en projection horizontale, la surface réellement exécutée selon les spécifications du Projet, à partir des faces intérieures des garde-corps ou des acrotères qui la délimitent.

| Code | U | Désignation | Quantité | Prix | Montant |
|---|---|---|---|---|---|
| mt04lcc010c | U | Brique creuse en terre cuite (tochana), à revêtir, 29x14x9 cm, selon NF EN 771-1. (matériau) | 8.000 | 0.22 | 1.76 |
| mt08aaa010a | m³ | Eau. (matériau) | 0.006 | 1.50 | 0.01 |
| mt09mif010ca | t | Mortier industriel pour maçonnerie, de ciment, couleur gris, catégorie M-5 (résistance à la compression 5 N/mm²), fourni en sacs, selon NF EN 998-2. (matériau) | 0.028 | 32.25 | 0.90 |
| mt16pea020b | m² | Panneau rigide en polystyrène expansé, selon NF EN 13163, usinage latéral droit, de 20 mm d'épaisseur, résistance thermique 0,55 m²K/W, conductivité thermique 0,036 W/(mK), pour joint de dilatation. (matériau) | 0.010 | 1.34 | 0.01 |
| mt16lra040a | m² | Feutre isolant en laine minérale, selon NF EN 13162, revêtu sur une de ses faces par un complexe de papier kraft avec du polyéthylène qui agit comme un pare-vapeur, de 80 mm d'épaisseur, résistance thermique 1,9 m²K/W, conductivité thermique 0,042 W/(mK). (matériau) | 1.200 | 3.41 | 4.09 |
| mt04lvg020b | U | Panneau creux en terre cuite à rainure et languette, à revêtir, 80x25x3,5 cm. (matériau) | 5.000 | 0.48 | 2.40 |
| mt08aaa010a | m³ | Eau. | 0.010 | 1.50 | 0.02 |
| mt09mif010ca | t | Mortier industriel pour maçonnerie, de ciment, couleur gris, catégorie M-5 (résistance à la compression 5 N/mm²), fourni en sacs, selon NF EN 998-2. | 0.056 | 32.25 | 1.81 |
| mt14gsa020d | m² | Géotextile non tissé composé de fibres de polyester unies par aiguilletage, avec une résistance à la traction longitudinale de 4,2 kN/m, une résistance à la traction transversale de 4,2 kN/m, une ouverture de cône à l'essai de perforation dynamique selon NF EN ISO 13433 inférieure à 15 mm, résistance CBR au poinçonnement 0,8 kN et une masse superficielle de 300 g/m², selon NF EN 13252. (matériau) | 1.050 | 1.56 | 1.64 |
| mt15dan010j | m² | Membrane d'étanchéité souple en PVC-P (fv), de 1,2 mm d'épaisseur, avec armature de voile en fibre de verre, selon NF EN 13956. (matériau) | 1.050 | 6.38 | 6.70 |
| mt15dan020b | m | Profil colaminé en tôle d'acier et PVC-P, plat, pour arrêt d'imperméabilisation aux extrémités des membranes en PVC-P et aux rencontres avec des éléments verticaux. (matériau) | 0.400 | 2.80 | 1.12 |
| mt14gsa020d | m² | Géotextile non tissé composé de fibres de polyester unies par aiguilletage, avec une résistance à la traction longitudinale de 4,2 kN/m, une résistance à la traction transversale de 4,2 kN/m, une ouverture de cône à l'essai de perforation dynamique selon NF EN ISO 13433 inférieure à 15 mm, résistance CBR au poinçonnement 0,8 kN et une masse superficielle de 300 g/m², selon NF EN 13252. | 1.050 | 1.56 | 1.64 |
| mt08aaa010a | m³ | Eau. | 0.014 | 1.50 | 0.02 |
| mt09mif010ca | t | Mortier industriel pour maçonnerie, de ciment, couleur gris, catégorie M-5 (résistance à la compression 5 N/mm²), fourni en sacs, selon NF EN 998-2. | 0.075 | 32.25 | 2.42 |
| mt09mcr021g | kg | Adhésif cémenteux normal, C1 selon NF EN 12004, couleur gris. (matériau) | 4.000 | 0.35 | 1.40 |
| mt18bcr010pAb800 | m² | Carreau céramique en grès rustique 20x20 cm, 8,00€/m², selon NF EN 14411. (matériau) | 1.050 | 8.00 | 8.40 |
| mt18rcr010a300 | m | Plinthe céramique en grès rustique, 7 cm, 3,00€/m. (matériau) | 0.040 | 3.00 | 0.12 |
| mt09mcr070a | kg | Mortier de joints cémenteux avec résistance élevée à l'abrasion et absorption d'eau réduite, CG2, pour joint ouvert entre 3 et 15 mm, selon NF EN 13888. (matériau) | 0.300 | 0.99 | 0.30 |
| mo020 | h | Compagnon professionnel III/CP2 VRD espaces privés. (main-d'œuvre) | 0.969 | 24.11 | 23.36 |
| mo113 | h | Ouvrier d'exécution I/OE1 VRD espaces privés. (main-d'œuvre) | 1.496 | 20.14 | 30.13 |
| mo029 | h | Compagnon professionnel III/CP2 poseur de lames imperméabilisantes. (main-d'œuvre) | 0.174 | 24.11 | 4.20 |
| mo067 | h | Ouvrier professionnel II/OP poseur de lames imperméabilisantes. (main-d'œuvre) | 0.174 | 21.40 | 3.72 |
| mo054 | h | Compagnon professionnel III/CP2 poseur d'isolants rigides ou flexibles. (main-d'œuvre) | 0.062 | 24.91 | 1.54 |
| mo101 | h | Ouvrier professionnel II/OP poseur d'isolants rigides ou flexibles. (main-d'œuvre) | 0.062 | 21.40 | 1.33 |
| mo023 | h | Compagnon professionnel III/CP2 carreleur en revêtements de sols. (main-d'œuvre) | 0.497 | 24.11 | 11.98 |
| mo061 | h | Ouvrier professionnel II/OP carreleur en revêtements de sols. (main-d'œuvre) | 0.248 | 21.40 | 5.31 |
| % | % | Coûts directs complémentaires | 2 % | 116.33 | 2.33 |
|  |  | Coûts directs |  |  | 118.66 |
