# Isolation thermique continue dans une contrecloison avec des plaques

- Propriété du fichier: CYPE INGENIEROS, S.A.
- Format: FIEBDC-3/2002
- Devise: EUR
- Coûts indirects: 3.00 %
- Frais généraux: 13.00 %
- Bénéfice: 6.00 %
- TVA: 20.00 %

**FIU100** m² Isolation thermique continue dans une contrecloison avec des plaques, constituée de panneau semi-rigide en laine de verre GR 32 Roulé Revêtu Kraft "ISOVER", selon NF EN 13162, de 67 mm d'épaisseur, revêtu sur une de ses faces par papier kraft qui agit comme un pare-vapeur, fourni en rouleaux, résistance thermique 2,09 m²K/W, conductivité thermique 0,032 W/(mK), placé bord à bord et fixé mécaniquement à la maçonnerie.
Isolation thermique continue dans une contrecloison avec des plaques, constituée de panneau semi-rigide en laine de verre GR 32 Roulé Revêtu Kraft "ISOVER", selon NF EN 13162, de 67 mm d'épaisseur, revêtu sur une de ses faces par papier kraft qui agit comme un pare-vapeur, fourni en rouleaux, résistance thermique 2,09 m²K/W, conductivité thermique 0,032 W/(mK), placé bord à bord et fixé mécaniquement à la maçonnerie.
Inclut: Implantation et découpe de l'isolant. Mise en place de l'isolant sur le parement. Fixation de l'isolant. Résolution des points singuliers.
Critère pour le métré: Surface mesurée selon documentation graphique du Projet.
Critère pour le mémoire: On mesurera la surface réellement exécutée selon les spécifications du Projet.

| Code | U | Désignation | Quantité | Prix | Montant |
|---|---|---|---|---|---|
| mt16lvi030bokn | m² | Panneau semi-rigide en laine de verre GR 32 Roulé Revêtu Kraft "ISOVER", selon NF EN 13162, de 67 mm d'épaisseur, revêtu sur une de ses faces par papier kraft qui agit comme un pare-vapeur, fourni en rouleaux, résistance thermique 2,09 m²K/W, conductivité thermique 0,032 W/(mK), Euroclasse F de réaction au feu selon NF EN 13501-1. (matériau) | 1.050 | 6.86 | 7.20 |
| mt16aaa020da | U | Fixation mécanique pour panneaux isolants de laine de verre, placés directement sur la surface support. (matériau) | 3.000 | 0.14 | 0.42 |
| mo054 | h | Compagnon professionnel III/CP2 poseur d'isolants rigides ou flexibles. (main-d'œuvre) | 0.109 | 26.37 | 2.87 |
| mo101 | h | Ouvrier professionnel II/OP poseur d'isolants rigides ou flexibles. (main-d'œuvre) | 0.109 | 22.65 | 2.47 |
| % | % | Frais de chantier des unités d'ouvrage | 2 % | 12.96 | 0.26 |
|  |  | Coûts directs |  |  | 13.22 |
