# Faux plafond démontable, pour usage industriel, de panneaux en laine de verre

- Propriété du fichier: CYPE Ingenieros S.A.
- Format: FIEBDC-3/2016
- Logiciel: Générateur de prix de la construction. CYPE Ingenieros, S.A.
- Date: 10/06/2025
- Devise: EUR
- Coûts indirects: 3 %
- Frais généraux: 13 %
- Bénéfice: 6 %
- TVA: 20 %

## F Aménagements et finitions

### FL Revêtements de plafonds

#### FLI Plafonds suspendus démontables, en fibres minérales

**FLI020** m² Faux plafond démontable, pour usage industriel, de panneaux en laine de verre.
Faux plafond suspendu démontable, pour usage industriel, situé à une hauteur inférieure à 4 m, constitué de: OSSATURE: comprenant; PANNEAUX: panneaux autoportants en laine de verre Shedisol Perle "ISOVER", de 50 mm d'épaisseur, finition en relief de couleur, recouverts avec un complexe décoratif en papier kraft, aluminium et polyéthylène. Comprend les cornières, les fixations pour l'ancrage des profilés et les accessoires de montage.
Inclut: Implantation des axes de l'ossature modulaire. Nivellement et fixation des profilés périmétriques. Implantation des profilés primaires de l'ossature. Signalisation des points d'ancrage au plancher ou à l'élément support. Nivellement et suspension des profilés primaires et secondaires de l'ossature. Découpe des panneaux. Mise en place des panneaux. Résolution des rencontres et des points singuliers.
Critère pour le métré: Surface mesurée entre les parements, selon documentation graphique du Projet, sans déduire les trémies pour les installations.
Critère pour le mémoire: On mesurera la surface réellement exécutée selon les spécifications du Projet, sans décompter les trémies pour les installations.

| Code | U | Désignation | Quantité | Prix | Montant |
|---|---|---|---|---|---|
| mt16pai020ibab | m² | Panneau autoportant en laine de verre Shedisol Perle "ISOVER", de 50 mm d'épaisseur, finition en relief de couleur, recouvert avec un complexe décoratif en papier kraft, aluminium et polyéthylène, selon NF EN 13162, résistance thermique 1,4 m²K/W, conductivité thermique 0,035 W/(mK), Euroclasse B-s1, d0 de réaction au feu selon NF EN 13501-1. (matériau) | 1.02 | 14.39 | 14.678 |
| mt12fac050 | U | Accessoires pour l'installation de faux plafonds démontables. (matériau) | 0.2 | 1.61 | 0.322 |
| % | % | Frais de chantier des unités d'ouvrage | 2 % | 15.000 | 0.300 |
|  |  | Coûts directs |  |  | 15.300 |

Déchets:
- pose: mt16pai020ibab; facteur de déchet 0.0304312

## Ressources

**mt16pai020ibab** m² Panneau autoportant en laine de verre Shedisol Perle "ISOVER"
Données techniques: Coût énergétique 120.282 MJ; Émission de CO2 6.071 kg; Code CED 17 06 04; Masse de l'élément 3.2 kg; Volume 0.005333 m3
Déchets:
- emballage: re170203 Plastique. (composant de déchet); quantité 0.031 kg; Code CED 17 02 03; Masse de l'élément 1 kg; Volume 0.001667 m3
