# Isolation thermique des chapes flottantes, avec du polystyrène extrudé

- Propriété du fichier: CYPE INGENIEROS, S.A.
- Format: FIEBDC-3/2002
- Devise: EUR
- Coûts indirects: 3.00 %
- Frais généraux: 13.00 %
- Bénéfice: 6.00 %
- TVA: 20.00 %

## F Aménagements et finitions

### FI Isolations intérieures

#### FIH Chapes flottantes

**FIH060** m² Isolation thermique des chapes flottantes, avec du polystyrène extrudé.
Isolation thermique des chapes flottantes, constituée de panneau rigide en polystyrène extrudé Styrofoam 200 BE-A "ISOVER", à surface lisse et usinage latéral droit, et 40 mm d'épaisseur, résistance thermique 1,14 m²K/W, conductivité thermique 0,035 W/(mK), placé bord à bord, simplement appuyé, recouvert avec film de polyéthylène de 0,2 mm d'épaisseur et désolidarisation périmétrique réalisée avec le même matériau isolant, préparé pour recevoir une chape de mortier ou de béton. Comprend le ruban autoadhésif pour le scellement des joints.
Inclut: Nettoyage et préparation de la surface support. Implantation et découpe de l'isolant. Mise en place de l'isolant. Mise en place du film en polyéthylène. Scellement des joints du film de polyéthylène.
Critère pour le métré: Surface mesurée selon documentation graphique du Projet.
Critère pour le mémoire: On mesurera la surface réellement exécutée selon les spécifications du Projet.

| Code | U | Désignation | Quantité | Prix | Montant |
|---|---|---|---|---|---|
| mt16pxi010bb | m² | Panneau rigide en polystyrène extrudé Styrofoam 200 BE-A "ISOVER", selon NF EN 13164, à surface lisse et usinage latéral droit, de 600x1200 mm et 40 mm d'épaisseur, résistance thermique 1,14 m²K/W, conductivité thermique 0,035 W/(mK), 120 kPa de résistance à la compression, chaleur spécifique 1400 J/kgK, Euroclasse E de réaction au feu selon NF EN 13501-1; d'application sur sols de bâtiment résidentiel. (matériau) | 1.050 | 8.15 | 8.56 |
| mt16png010d | m² | Film de polyéthylène de 0,2 mm d'épaisseur et 184 g/m² de masse surfacique. (matériau) | 1.050 | 0.41 | 0.43 |
| mt16aaa030 | m | Ruban autoadhésif pour le scellement des joints. (matériau) | 0.400 | 0.30 | 0.12 |
| mo054 | h | Compagnon professionnel III/CP2 poseur d'isolants rigides ou flexibles. (main-d'œuvre) | 0.080 | 30.20 | 2.42 |
| mo101 | h | Ouvrier professionnel II/OP poseur d'isolants rigides ou flexibles. (main-d'œuvre) | 0.080 | 26.02 | 2.08 |
| % | % | Frais de chantier des unités d'ouvrage | 2 % | 13.61 | 0.27 |
|  |  | Coûts directs |  |  | 13.88 |
