# Isolation thermo-acoustique sous des planchers en bois massif ou en bois laminé, avec des laines minérales

- Propriété du fichier: CYPE INGENIEROS, S.A.
- Format: FIEBDC-3/2002
- Devise: EUR
- Coûts indirects: 3.00 %
- Frais généraux: 13.00 %
- Bénéfice: 6.00 %
- TVA: 20.00 %

## F Aménagements et finitions

### FI Isolations intérieures

#### FIP Parquets flottants

**FIP010** m² Isolation thermo-acoustique sous des planchers en bois massif ou en bois laminé, avec des laines minérales.
Isolation thermo-acoustique sous des planchers en bois massif ou en bois laminé, constituée de panneau rigide en laine de verre, revêtu sur ses deux faces avec un voile de verre, Isosol selon NF EN 13162, de 13 mm d'épaisseur, résistance thermique 0,38 m²K/W, conductivité thermique 0,034 W/(mK), placé bord à bord, simplement appuyé, et désolidarisation périmétrique réalisée avec le même matériau isolant, préparé pour recevoir directement le plancher en bois ou laminé. Comprend le ruban autoadhésif pour le scellement des joints.
Inclut: Nettoyage et préparation de la surface support. Implantation et découpe de l'isolant. Mise en place de l'isolant. Scellement des joints.
Critère pour le métré: Surface mesurée selon documentation graphique du Projet.
Critère pour le mémoire: On mesurera la surface réellement exécutée selon les spécifications du Projet.

| Code | U | Désignation | Quantité | Prix | Montant |
|---|---|---|---|---|---|
| mt16lri015ma | m² | Panneau rigide en laine de verre, revêtu sur ses deux faces avec un voile de verre, Isosol "ISOVER", selon NF EN 13162, de 13 mm d'épaisseur, résistance thermique 0,38 m²K/W, conductivité thermique 0,034 W/(mK), Euroclasse F de réaction au feu selon NF EN 13501-1. (matériau) | 1.100 | 8.96 | 9.86 |
| mt16aaa030 | m | Ruban autoadhésif pour le scellement des joints. (matériau) | 0.250 | 0.30 | 0.08 |
| mo054 | h | Compagnon professionnel III/CP2 poseur d'isolants rigides ou flexibles. (main-d'œuvre) | 0.120 | 30.20 | 3.62 |
| mo101 | h | Ouvrier professionnel II/OP poseur d'isolants rigides ou flexibles. (main-d'œuvre) | 0.120 | 26.02 | 3.12 |
| % | % | Frais de chantier des unités d'ouvrage | 2 % | 16.68 | 0.33 |
|  |  | Coûts directs |  |  | 17.01 |
