# Isolation thermique par l'intérieur de la couche extérieure, en façade double paroi en maçonnerie à revêtir

- Propriété du fichier: CYPE INGENIEROS, S.A.
- Format: FIEBDC-3/2002
- Devise: EUR
- Coûts indirects: 3.00 %
- Frais généraux: 13.00 %
- Bénéfice: 6.00 %
- TVA: 20.00 %

## F Aménagements et finitions

### FI Isolations intérieures

#### FIU Doublages

**FIU090** m² Isolation thermique par l'intérieur de la couche extérieure, en façade double paroi en maçonnerie à revêtir.
Isolation thermique par l'intérieur de la couche extérieure, en façade double paroi en maçonnerie à revêtir, avec panneau semi-rigide en laine de verre, GR 32 Nu "ISOVER", selon NF EN 13162, de 65 mm d'épaisseur, non revêtu, résistance thermique 2,03 m²K/W, conductivité thermique 0,032 W/(mK). Mise en place: bord à bord, avec des fixations mécaniques. Comprend le ruban autoadhésif pour le scellement des joints.
Inclut: Nettoyage et préparation de la surface du support. Implantation et découpe de l'isolant. Mise en place de l'isolant. Fixation de l'isolant. Résolution des points singuliers. Scellement des joints et des liaisons.
Critère pour le métré: Surface mesurée selon documentation graphique du Projet.
Critère pour le mémoire: On mesurera la surface réellement exécutée selon les spécifications du Projet.

| Code | U | Désignation | Quantité | Prix | Montant |
|---|---|---|---|---|---|
| mt16aaa020cc | U | Fixation mécanique pour panneaux isolants de laine de verre, placés directement sur la surface support. (matériau) | 3.000 | 0.13 | 0.39 |
| mt16lvi030brkm | m² | Panneau semi-rigide en laine de verre, GR 32 Nu "ISOVER", selon NF EN 13162, de 65 mm d'épaisseur, non revêtu, résistance thermique 2,03 m²K/W, conductivité thermique 0,032 W/(mK), Euroclasse A1 de réaction au feu selon NF EN 13501-1, capacité d'absorption d'eau à court terme <=1 kg/m² et coefficient de résistance à la diffusion de la vapeur d'eau 1. (matériau) | 1.050 | 6.86 | 7.20 |
| mt16aaa030 | m | Ruban autoadhésif pour le scellement des joints. (matériau) | 0.440 | 0.30 | 0.13 |
| mo054 | h | Compagnon professionnel III/CP2 poseur d'isolants rigides ou flexibles. (main-d'œuvre) | 0.131 | 30.20 | 3.96 |
| mo101 | h | Ouvrier professionnel II/OP poseur d'isolants rigides ou flexibles. (main-d'œuvre) | 0.131 | 26.02 | 3.41 |
| % | % | Frais de chantier des unités d'ouvrage | 2 % | 15.09 | 0.30 |
|  |  | Coûts directs |  |  | 15.39 |
