# Système "ISOVER" de suppression des ponts thermiques par contrecloisonnage intérieur des poteaux intégrés dans la façade

- Propriété du fichier: CYPE INGENIEROS, S.A.
- Format: FIEBDC-3/2002
- Devise: EUR
- Coûts indirects: 3.00 %
- Frais généraux: 13.00 %
- Bénéfice: 6.00 %
- TVA: 20.00 %

## R Rénovation énergétique

### RP Ponts thermiques

#### RPP Poteaux

**RPP010** m² Système "ISOVER" de suppression des ponts thermiques par contrecloisonnage intérieur des poteaux intégrés dans la façade.
Rénovation énergétique des façades et suppression des ponts thermiques via le système Optima Murs "ISOVER" d'isolation thermoacoustique et de contrecloisonnage, placé sur les parements intérieurs des poteaux intégrés dans la façade, constitué de plaque de plâtre A / NF EN 520 - 1200 / 2000 / 13 / à bords longitudinaux amincis, Placoplatre BA 13 "PLACO", directement vissée sur une ossature autoportante contreventée, en acier galvanisé, composée de rails Lisse Clip'Optima "ISOVER", solidement fixés au sol et au plafond et composée de rails Lisse Clip'Optima "ISOVER", distants de 600 mm, fixés au poteau, et isolation en panneau semi-rigide en laine de verre, GR 32 Roulé Revêtu Kraft "ISOVER", selon NF EN 13162, de 80 mm d'épaisseur, revêtu sur une de ses faces par papier kraft qui agit comme un pare-vapeur, fourni en rouleaux, résistance thermique 2,5 m²K/W, conductivité thermique 0,032 W/(mK), placé dans l'espace entre le parement et les fourrures; et deux couches de peinture plastique, couleur blanche, finition mate, texture lisse, (rendement: 0,1 l/m² chaque couche); application préalable d'une couche d'impression à base de copolymères acryliques en suspension aqueuse. Comprend les découpes, les fixations, l'implantation auxiliaire, le nivellement, la réalisation des angles, la pâte et la bande pour le traitement des joints, les accessoires de montage et le nettoyage de la surface à peindre. Totalement terminée.
Inclut: Implantation et marquage. Nivellement et nettoyage de la base. Mise en place de la bande acoustique. Mise en place des éléments horizontaux solidement fixés au sol et au plafond. Mise en place des appuis intermédiaires. Découpe et préparation de l'isolant à placer. Mise en place de l'isolant. Mise en place des clés des appuis. Mise en place des fourrures, en les étayant. Fixation des plaques. Traitement des joints. Nettoyage de la surface à peindre. Application de la couche de fond. Application de deux couches de finition.
Critère pour le métré: Surface mesurée selon documentation graphique du Projet.
Critère pour le mémoire: On mesurera la surface réellement exécutée selon les spécifications du Projet.

| Code | U | Désignation | Quantité | Prix | Montant |
|---|---|---|---|---|---|
| mt12iso041 | m | Bandeau résilient "ISOVER", en mousse avec une face autoadhésive, de 20 mm de largeur et de 10 mm d'épaisseur, pour l'étanchéité et l'isolation thermique et acoustique de la base du profilé asymétrique Lisse Clip'Optima "ISOVER". (matériau) | 0.700 | 0.36 | 0.25 |
| mt12psg220 | U | Fixation composée d'une cheville et d'une vis 5x27. (matériau) | 7.700 | 0.06 | 0.46 |
| mt16lvi030booq | m² | Panneau semi-rigide en laine de verre, GR 32 Roulé Revêtu Kraft "ISOVER", selon NF EN 13162, de 80 mm d'épaisseur, revêtu sur une de ses faces par papier kraft qui agit comme un pare-vapeur, fourni en rouleaux, résistance thermique 2,5 m²K/W, conductivité thermique 0,032 W/(mK), Euroclasse F de réaction au feu selon NF EN 13501-1, capacité d'absorption d'eau à court terme <=1 kg/m² et coefficient de résistance à la diffusion de la vapeur d'eau 38. (matériau) | 1.050 | 10.13 | 10.64 |
| mt16aaa030 | m | Ruban autoadhésif pour le scellement des joints. (matériau) | 0.570 | 0.30 | 0.17 |
| mt12iso080a | m | Fourrure Optima 240 "ISOVER", en acier galvanisé. (matériau) | 4.400 | 0.84 | 3.70 |
| mt12iso070 | m | Profil asymétrique en U en acier galvanisé, Lisse Clip'Optima "ISOVER", de 20 mm de large, 15 mm de haut (petit côté) et 25 mm de haut (grand côté). (matériau) | 0.700 | 0.87 | 0.61 |
| mt12qlk050aaAac | m² | Plaque de plâtre A / NF EN 520 - 1200 / 2000 / 13 / à bords longitudinaux amincis, Placoplatre BA 13 "PLACO", constituée d'une âme en plâtre d'origine naturelle enveloppée et liée aux deux feuilles de carton fort, Euroclasse A2-s1, d0 de réaction au feu, selon NF EN 13501-1. (matériau) | 1.050 | 3.29 | 3.45 |
| mt12psg081c | U | Vis autoforeuse 3,5x25 mm. (matériau) | 19.000 | 0.01 | 0.19 |
| mt12qlm010 | kg | Pâte de séchage en poudre, Placojoint SN "PLACO", pour le traitement des joints des plaques en plâtre. (matériau) | 0.460 | 0.73 | 0.34 |
| mt12qlj010a | m | Bande microperforée, PP "PLACO", pour finition des joints de plaques de plâtre. (matériau) | 1.820 | 0.06 | 0.11 |
| mt27pfp010b | l | Impression, à base de copolymères acryliques en suspension aqueuse, pour favoriser la cohésion des supports peu consistants et l'adhérence des peintures. (matériau) | 0.125 | 4.27 | 0.53 |
| mt27pir010a | l | Peinture plastique écologique pour intérieur, à base de copolymères acryliques en dispersion aqueuse, dioxyde de titane et pigments de type "extenseur" sélectionnés, couleur blanche, finition mate, texture lisse, de résistance élevée au frottement humide, perméable à la vapeur d'eau, respirante et résistante aux rayons UV, à appliquer à la brosse, au rouleau ou au pistolet. (matériau) | 0.200 | 4.44 | 0.89 |
| mt12iso090e | U | Appui Optima 2 75-160 "ISOVER", pour panneaux en laine minérale de 160 mm d'épaisseur maximale. (matériau) | 2.600 | 1.84 | 4.78 |
| op00fre010 |  | Fraiseuse. | 1.000 | 0.00 | 0.00 |
| op00ato010 |  | Tournevis. | 1.000 | 0.00 | 0.00 |
| mo054 | h | Compagnon professionnel III/CP2 poseur d'isolants rigides ou flexibles. (main-d'œuvre) | 0.170 | 30.20 | 5.13 |
| mo101 | h | Ouvrier professionnel II/OP poseur d'isolants rigides ou flexibles. (main-d'œuvre) | 0.107 | 26.02 | 2.78 |
| mo053 | h | Compagnon professionnel III/CP2 plaquiste. (main-d'œuvre) | 0.511 | 30.20 | 15.43 |
| mo100 | h | Ouvrier professionnel II/OP plaquiste. (main-d'œuvre) | 0.320 | 26.02 | 8.33 |
| mo038 | h | Compagnon professionnel III/CP2 peintre. (main-d'œuvre) | 0.169 | 29.25 | 4.94 |
| mo076 | h | Ouvrier professionnel II/OP peintre. (main-d'œuvre) | 0.020 | 26.02 | 0.52 |
| % | % | Frais de chantier des unités d'ouvrage | 2 % | 63.25 | 1.27 |
|  |  | Coûts directs |  |  | 64.52 |
