# Rénovation énergétique de comble perdu, avec isolation thermique par l'intérieur. Système "ISOVER"

- Propriété du fichier: CYPE INGENIEROS, S.A.
- Format: FIEBDC-3/2002
- Devise: EUR
- Coûts indirects: 3.00 %
- Frais généraux: 13.00 %
- Bénéfice: 6.00 %
- TVA: 20.00 %

## R Rénovation énergétique

### RT Toits

#### RTB Systèmes d'isolation par l'intérieur de combles perdus sous toitures inclinées

**RTB010** m² Rénovation énergétique de comble perdu, avec isolation thermique par l'intérieur. Système "ISOVER".
Rénovation énergétique de comble perdu, avec isolation thermique par l'intérieur. Système "ISOVER" constitué de: constituée de flocons en laine de verre, Comblissimo "ISOVER", de 185 mm d'épaisseur, résistance thermique 4 m²K/W, résistance à la diffusion de la vapeur d'eau de 1, conductivité thermique 0,046 W/(mK), imputrescible et Euroclasse A1 de réaction au feu, soufflés Mise en place: sur un pare-vapeur indépendant de film en polypropylène avec un voile au verso, Stopvap "ISOVER", de 340 µm d'épaisseur. Comprend le ruban autoadhésif Adhésif Vario KB1 "ISOVER", pour le scellement des joints, le kit de compléments pour l'installation et le panneau isolant pour accès au comble.
Inclut: Installation des accessoires. Mise en place du pare-vapeur. Scellement du pare-vapeur. Préparation et soufflage manuel de l'isolant. Soufflage homogène de l'isolant sur le support. Mise en place du panneau isolant de résistance thermique équivalente sur l'accès au comble.
Critère pour le métré: Surface mesurée selon documentation graphique du Projet.
Critère pour le mémoire: On mesurera la surface réellement exécutée selon les spécifications du Projet.

| Code | U | Désignation | Quantité | Prix | Montant |
|---|---|---|---|---|---|
| mt12iso110 | m | Ruban adhésif double face. (matériau) | 2.000 | 0.50 | 1.00 |
| mt15iso030a | m² | Pare-vapeur étanche à l'air, Stopvap "ISOVER", formé de film en polypropylène avec un voile au verso, Euroclasse F de réaction au feu, selon NF EN 13501-1. (matériau) | 1.100 | 2.49 | 2.74 |
| mt16lvi170a | m | Ruban autoadhésif Adhésif Vario KB1 "ISOVER", pour le scellement des joints. (matériau) | 0.650 | 0.57 | 0.37 |
| mt15iso040b | U | Cartouche de mastic scellant pour joints, Vario DS, "ISOVER", de 310 ml, pour l'étanchéité périphérique de membranes pour le contrôle du flux de vapeur. (matériau) | 0.070 | 35.60 | 2.49 |
| mt16cac010 | U | Kit de compléments pour le soufflage d'un isolant en flocons dans des combles non habitables, composé de: protection de la trappe, repérages de dispositifs électriques et piges de contrôle de l'épaisseur de l'isolant mis en place. (matériau) | 0.025 | 22.15 | 0.55 |
| mt16lvi180da | kg | Flocons en laine de verre, Comblissimo "ISOVER", Euroclasse A1 de réaction au feu selon NF EN 13501-1 et coefficient de résistance à la diffusion de la vapeur d'eau 1, pour espace non habitable. (matériau) | 2.150 | 2.07 | 4.45 |
| mq08mpa020 | h | Machine à souffler l'isolant en flocons. (matériel) | 0.174 | 14.56 | 2.53 |
| mo030 | h | Compagnon professionnel III/CP2 poseur d'isolants en vrac ou en mousse. (main-d'œuvre) | 0.383 | 29.25 | 11.20 |
| mo068 | h | Ouvrier professionnel II/OP poseur d'isolants en vrac ou en mousse. (main-d'œuvre) | 0.383 | 26.02 | 9.97 |
| % | % | Frais de chantier des unités d'ouvrage | 2 % | 35.30 | 0.71 |
|  |  | Coûts directs |  |  | 36.01 |
