# Rénovation énergétique de comble perdu, avec isolation thermique par l'intérieur. Système "ISOVER"

- Propriété du fichier: CYPE INGENIEROS, S.A.
- Format: FIEBDC-3/2002
- Devise: EUR
- Coûts indirects: 3.00 %
- Frais généraux: 13.00 %
- Bénéfice: 6.00 %
- TVA: 20.00 %

## R Rénovation énergétique

### RT Toits

#### RTB Systèmes d'isolation par l'intérieur de combles perdus sous toitures inclinées

**RTB010** m² Rénovation énergétique de comble perdu, avec isolation thermique par l'intérieur. Système "ISOVER".
Rénovation énergétique de comble perdu, avec isolation thermique par l'intérieur. Système "ISOVER" constitué de: matelas léger en laine de verre, IBR Revêtu Kraft "ISOVER", revêtue sur une de ses faces avec papier kraft qui agit comme pare-vapeur, de 60 mm d'épaisseur, selon NF EN 13162, résistance thermique 1,5 m²K/W, conductivité thermique 0,04 W/(mK). Mise en place: sur un pare-vapeur indépendant de film en polypropylène avec un voile au verso, Stopvap "ISOVER", de 340 µm d'épaisseur. Comprend le ruban autoadhésif Adhésif Vario KB1 "ISOVER", pour le scellement des joints.
Inclut: Nettoyage du plancher. Mise en place du pare-vapeur. Scellement du pare-vapeur. Découpe, ajustement et mise en place de l'isolant.
Critère pour le métré: Surface mesurée selon documentation graphique du Projet.
Critère pour le mémoire: On mesurera la surface réellement exécutée selon les spécifications du Projet.

| Code | U | Désignation | Quantité | Prix | Montant |
|---|---|---|---|---|---|
| mt15iso030a | m² | Pare-vapeur étanche à l'air, Stopvap "ISOVER", formé de film en polypropylène avec un voile au verso, Euroclasse F de réaction au feu, selon NF EN 13501-1. (matériau) | 1.100 | 2.49 | 2.74 |
| mt16lvi170a | m | Ruban autoadhésif Adhésif Vario KB1 "ISOVER", pour le scellement des joints. (matériau) | 0.650 | 0.57 | 0.37 |
| mt15iso040b | U | Cartouche de mastic scellant pour joints, Vario DS, "ISOVER", de 310 ml, pour l'étanchéité périphérique de membranes pour le contrôle du flux de vapeur. (matériau) | 0.070 | 35.60 | 2.49 |
| mt16lvi010cfb | m² | Matelas léger en laine de verre, IBR Revêtu Kraft "ISOVER", revêtue sur une de ses faces avec papier kraft qui agit comme pare-vapeur, de 60 mm d'épaisseur, selon NF EN 13162, résistance thermique 1,5 m²K/W, conductivité thermique 0,04 W/(mK), Euroclasse F de réaction au feu selon NF EN 13501-1, capacité d'absorption d'eau à court terme <=1 kg/m² et coefficient de résistance à la diffusion de la vapeur d'eau 1. (matériau) | 1.100 | 3.00 | 3.30 |
| mo054 | h | Compagnon professionnel III/CP2 poseur d'isolants rigides ou flexibles. (main-d'œuvre) | 0.109 | 30.20 | 3.29 |
| mo101 | h | Ouvrier professionnel II/OP poseur d'isolants rigides ou flexibles. (main-d'œuvre) | 0.109 | 26.02 | 2.84 |
| % | % | Frais de chantier des unités d'ouvrage | 2 % | 15.03 | 0.30 |
|  |  | Coûts directs |  |  | 15.33 |
