# Système "ISOVER" de suppression des ponts thermiques par contrecloisonnage intérieur des poteaux intégrés dans la façade

- Propriété du fichier: CYPE Ingenieros S.A.
- Format: FIEBDC-3/2016
- Logiciel: Générateur de prix de la construction. CYPE Ingenieros, S.A.
- Date: 25/09/2024
- Devise: EUR
- Coûts indirects: 3 %
- Frais généraux: 13 %
- Bénéfice: 6 %
- TVA: 20 %

## R Rénovation énergétique

### RP Ponts thermiques

#### RPP Poteaux

**RPP010** m² Système "ISOVER" de suppression des ponts thermiques par contrecloisonnage intérieur des poteaux intégrés dans la façade.
Rénovation énergétique des façades et suppression des ponts thermiques via le système Optima Murs "ISOVER" d'isolation thermoacoustique et de contrecloisonnage, placé sur les parements intérieurs des poteaux intégrés dans la façade, constitué de plaque de plâtre A / NF EN 520 - 1200 / 2000 / 13 / à bords longitudinaux amincis, Placoplatre BA 13 "PLACO", directement vissée sur une ossature autoportante contreventée, en acier galvanisé, composée de rails Lisse Clip'Optima "ISOVER", solidement fixés au sol et au plafond et composée de rails Lisse Clip'Optima "ISOVER", distants de 600 mm, fixés au poteau, et isolation en panneau semi-rigide en laine de verre, GR 32 Roulé Revêtu Kraft "ISOVER", selon NF EN 13162, de 80 mm d'épaisseur, revêtu sur une de ses faces par papier kraft qui agit comme un pare-vapeur, fourni en rouleaux, résistance thermique 2,5 m²K/W, conductivité thermique 0,032 W/(mK), placé dans l'espace entre le parement et les fourrures; et deux couches de peinture plastique, couleur blanche, finition mate, texture lisse, (rendement: 0,1 l/m² chaque couche); application préalable d'une couche d'impression à base de copolymères acryliques en suspension aqueuse. Comprend les découpes, les fixations, l'implantation auxiliaire, le nivellement, la réalisation des angles, la pâte et la bande pour le traitement des joints, les accessoires de montage et le nettoyage de la surface à peindre. Totalement terminée.
Inclut: Implantation et marquage. Nivellement et nettoyage de la base. Mise en place de la bande acoustique. Mise en place des éléments horizontaux solidement fixés au sol et au plafond. Mise en place des appuis intermédiaires. Découpe et préparation de l'isolant à placer. Mise en place de l'isolant. Mise en place des clés des appuis. Mise en place des fourrures, en les étayant. Fixation des plaques. Traitement des joints. Nettoyage de la surface à peindre. Application de la couche de fond. Application de deux couches de finition.
Critère pour le métré: Surface mesurée selon documentation graphique du Projet.
Critère pour le mémoire: On mesurera la surface réellement exécutée selon les spécifications du Projet.

| Code | U | Désignation | Quantité | Prix | Montant |
|---|---|---|---|---|---|
| mt12iso041 | m | Bandeau résilient "ISOVER", en mousse avec une face autoadhésive, de 20 mm de largeur et de 10 mm d'épaisseur, pour l'étanchéité et l'isolation thermique et acoustique de la base du profilé asymétrique Lisse Clip'Optima "ISOVER". (matériau) | 0.7 | 0.36 | 0.252 |
| mt12psg220 | U | Fixation composée d'une cheville et d'une vis 5x27. (matériau) | 7.7 | 0.06 | 0.462 |
| mt16lvi030booq | m² | Panneau semi-rigide en laine de verre, GR 32 Roulé Revêtu Kraft "ISOVER", selon NF EN 13162, de 80 mm d'épaisseur, revêtu sur une de ses faces par papier kraft qui agit comme un pare-vapeur, fourni en rouleaux, résistance thermique 2,5 m²K/W, conductivité thermique 0,032 W/(mK), Euroclasse F de réaction au feu selon NF EN 13501-1, capacité d'absorption d'eau à court terme <=1 kg/m² et coefficient de résistance à la diffusion de la vapeur d'eau 38. (matériau) | 1.05 | 10.13 | 10.637 |
| mt16aaa030 | m | Ruban autoadhésif pour le scellement des joints. (matériau) | 0.57 | 0.3 | 0.171 |
| mt12iso080a | m | Fourrure Optima 240 "ISOVER", en acier galvanisé. (matériau) | 4.4 | 0.84 | 3.696 |
| mt12iso070 | m | Profil asymétrique en U en acier galvanisé, Lisse Clip'Optima "ISOVER", de 20 mm de large, 15 mm de haut (petit côté) et 25 mm de haut (grand côté). (matériau) | 0.7 | 0.87 | 0.609 |
| mt12qlk050aaAac | m² | Plaque de plâtre A / NF EN 520 - 1200 / 2000 / 13 / à bords longitudinaux amincis, Placoplatre BA 13 "PLACO", constituée d'une âme en plâtre d'origine naturelle enveloppée et liée aux deux feuilles de carton fort, Euroclasse A2-s1, d0 de réaction au feu, selon NF EN 13501-1. (matériau) | 1.05 | 3.29 | 3.455 |
| mt12psg081c | U | Vis autoforeuse 3,5x25 mm. (matériau) | 19 | 0.01 | 0.190 |
| mt12qlm010 | kg | Pâte de séchage en poudre, Placojoint SN "PLACO", pour le traitement des joints des plaques en plâtre. (matériau) | 0.46 | 0.73 | 0.336 |
| mt12qlj010a | m | Bande microperforée, PP "PLACO", pour finition des joints de plaques de plâtre. (matériau) | 1.82 | 0.06 | 0.109 |
| mt27pfp010b | l | Impression, à base de copolymères acryliques en suspension aqueuse, pour favoriser la cohésion des supports peu consistants et l'adhérence des peintures. (matériau) | 0.125 | 4.27 | 0.534 |
| mt27pir010a | l | Peinture plastique écologique pour intérieur, à base de copolymères acryliques en dispersion aqueuse, dioxyde de titane et pigments de type "extenseur" sélectionnés, couleur blanche, finition mate, texture lisse, de résistance élevée au frottement humide, perméable à la vapeur d'eau, respirante et résistante aux rayons UV, à appliquer à la brosse, au rouleau ou au pistolet. (matériau) | 0.2 | 4.44 | 0.888 |
| mt12iso090e | U | Appui Optima 2 75-160 "ISOVER", pour panneaux en laine minérale de 160 mm d'épaisseur maximale. (matériau) | 2.6 | 1.84 | 4.784 |
| mo054 | h | Compagnon professionnel III/CP2 poseur d'isolants rigides ou flexibles. (main-d'œuvre) | 0.17 | 30.2 | 5.134 |
| mo101 | h | Ouvrier professionnel II/OP poseur d'isolants rigides ou flexibles. (main-d'œuvre) | 0.107 | 26.02 | 2.784 |
| mo053 | h | Compagnon professionnel III/CP2 plaquiste. (main-d'œuvre) | 0.511 | 30.2 | 15.432 |
| mo100 | h | Ouvrier professionnel II/OP plaquiste. (main-d'œuvre) | 0.32 | 26.02 | 8.326 |
| mo038 | h | Compagnon professionnel III/CP2 peintre. (main-d'œuvre) | 0.169 | 29.25 | 4.943 |
| mo076 | h | Ouvrier professionnel II/OP peintre. (main-d'œuvre) | 0.02 | 26.02 | 0.520 |
| % | % | Frais de chantier des unités d'ouvrage | 2 % | 63.262 | 1.265 |
|  |  | Coûts directs |  |  | 64.527 |

Déchets:
- pose: mt16lvi030booq; facteur de déchet 0.0464062
- pose: mt16aaa030 Ruban autoadhésif pour le scellement des joints; facteur de déchet 0.07
- pose: mt12iso080a Fourrure Optima 240 "ISOVER", en acier galvanisé; facteur de déchet 0.0188
- pose: mt12iso070; facteur de déchet 0.0188
- pose: mt12qlk050aaAac; facteur de déchet 0.018
- pose: mt12psg081c Vis autoforeuse 3,5x25 mm; facteur de déchet 0.00533333
- pose: mt12qlm010 Pâte de séchage en poudre, Placojoint SN "PLACO", pour le traitement des joints des plaques en plâtre; facteur de déchet 0.03
- pose: mt27pfp010b; facteur de déchet 0.06
- pose: mt27pir010a; facteur de déchet 0.055

## Ressources

**mt16lvi030booq** m² Panneau semi-rigide en laine de verre
Données techniques: Coût énergétique 127.445 MJ; Émission de CO2 6.231 kg; Code CED 17 06 04; Masse de l'élément 3.2 kg; Volume 0.005333 m3
Déchets:
- emballage: re170203 Plastique. (composant de déchet); quantité 0.025 kg; Code CED 17 02 03; Masse de l'élément 1 kg; Volume 0.001667 m3

**mt16aaa030** m Ruban autoadhésif pour le scellement des joints
Données techniques: Coût énergétique 0.339 MJ; Émission de CO2 0.017 kg; Code CED 17 06 04; Masse de l'élément 0.0025 kg; Volume 0.000004 m3
Déchets:
- emballage: re170203 Plastique; quantité 0.001 kg

**mt12iso080a** m Fourrure Optima 240 "ISOVER", en acier galvanisé
Données techniques: Coût énergétique 10.524 MJ; Émission de CO2 1.048 kg; Code CED 17 04 05; Masse de l'élément 0.4 kg; Volume 0.00019 m3
Déchets:
- emballage: re170203 Plastique; quantité 0.005 kg

**mt12iso070** m Profil asymétrique en U en acier galvanisé
Données techniques: Coût énergétique 8.014 MJ; Émission de CO2 0.792 kg; Code CED 17 04 05; Masse de l'élément 0.3 kg; Volume 0.000143 m3
Déchets:
- emballage: re170203 Plastique; quantité 0.005 kg

**mt12qlk050aaAac** m² Plaque de plâtre A / NF EN 520 - 1200 / 2000 / 13 / à bords longitudinaux amincis
Données techniques: Coût énergétique 268.240 MJ; Émission de CO2 3.997 kg; Code CED 17 08 02; Masse de l'élément 10.2 kg; Volume 0.0102 m3
Déchets:
- emballage: re170203 Plastique; quantité 0.004 kg

**mt12psg081c** U Vis autoforeuse 3,5x25 mm
Données techniques: Coût énergétique 0.015 MJ; Émission de CO2 0.002 kg; Code CED 17 04 05; Masse de l'élément 0.0015 kg
Déchets:
- emballage: re150101 Emballages en papier et en carton. (composant de déchet); quantité 0.001 kg; Code CED 15 01 01; Masse de l'élément 1 kg; Volume 0.001333 m3

**mt12qlm010** kg Pâte de séchage en poudre, Placojoint SN "PLACO", pour le traitement des joints des plaques en plâtre
Données techniques: Coût énergétique 9.578 MJ; Émission de CO2 0.386 kg; Code CED 17 08 02; Masse de l'élément 1 kg; Volume 0.001 m3
Déchets:
- emballage: re170203 Plastique; quantité 0.02 kg

**mt27pfp010b** l Impression, à base de copolymères acryliques en suspension aqueuse
Données techniques: Coût énergétique 77.907 MJ; Émission de CO2 2.965 kg; Code CED 17 09 04; Masse de l'élément 1.03 kg; Volume 0.000687 m3
Déchets:
- emballage: re150104 Emballages métalliques. (composant de déchet); quantité 0.042 kg; Code CED 15 01 04; Masse de l'élément 1 kg; Volume 0.001667 m3

**mt27pir010a** l Peinture plastique écologique pour intérieur
Données techniques: Coût énergétique 26.811 MJ; Émission de CO2 1.369 kg; Code CED 08 01 11; Masse de l'élément 1.48 kg; Volume 0.001644 m3
Déchets:
- emballage: re170203 Plastique; quantité 0.023 kg
