# Rénovation énergétique de comble perdu, avec isolation thermique par l'intérieur. Système "ISOVER"

- Propriété du fichier: CYPE Ingenieros S.A.
- Format: FIEBDC-3/2016
- Logiciel: Générateur de prix de la construction. CYPE Ingenieros, S.A.
- Date: 04/07/2024
- Devise: EUR
- Coûts indirects: 3 %
- Frais généraux: 13 %
- Bénéfice: 6 %
- TVA: 20 %

## R Rénovation énergétique

### RT Toits

#### RTB Systèmes d'isolation par l'intérieur de combles perdus sous toitures inclinées

**RTB010** m² Rénovation énergétique de comble perdu, avec isolation thermique par l'intérieur. Système "ISOVER".
Rénovation énergétique de comble perdu, avec isolation thermique par l'intérieur. Système "ISOVER" constitué de: constituée de matelas léger en laine de verre, IBR Revêtu Kraft "ISOVER", revêtue sur une de ses faces avec papier kraft qui agit comme pare-vapeur, de 260 mm d'épaisseur, selon NF EN 13162, résistance thermique 6,5 m²K/W, conductivité thermique 0,04 W/(mK), entre solives de les fermettes; et un pare-vapeur indépendant de film en polypropylène avec un voile au verso, Stopvap "ISOVER", placée sur une structure métallique (non comprise dans ce prix) avec ruban adhésif double face, scellée avec ruban autoadhésif et adhésif pour joints. Comprend le ruban autoadhésif Adhésif Vario KB1 "ISOVER", pour le scellement des joints.
Inclut: Découpe et préparation de l'isolant. Mise en place de l'isolant dans la structure. Mise en place du pare-vapeur. Scellement du pare-vapeur.
Critère pour le métré: Surface mesurée selon documentation graphique du Projet.
Critère pour le mémoire: On mesurera la surface réellement exécutée selon les spécifications du Projet.

| Code | U | Désignation | Quantité | Prix | Montant |
|---|---|---|---|---|---|
| mt12iso110 | m | Ruban adhésif double face. (matériau) | 2 | 0.5 | 1.000 |
| mt15iso030a | m² | Pare-vapeur étanche à l'air, Stopvap "ISOVER", formé de film en polypropylène avec un voile au verso, Euroclasse F de réaction au feu, selon NF EN 13501-1. (matériau) | 1.1 | 2.49 | 2.739 |
| mt16lvi170a | m | Ruban autoadhésif Adhésif Vario KB1 "ISOVER", pour le scellement des joints. (matériau) | 0.65 | 0.57 | 0.371 |
| mt15iso040b | U | Cartouche de mastic scellant pour joints, Vario DS, "ISOVER", de 310 ml, pour l'étanchéité périphérique de membranes pour le contrôle du flux de vapeur. (matériau) | 0.07 | 35.6 | 2.492 |
| mt16lvi010cfp | m² | Matelas léger en laine de verre, IBR Revêtu Kraft "ISOVER", revêtue sur une de ses faces avec papier kraft qui agit comme pare-vapeur, de 260 mm d'épaisseur, selon NF EN 13162, résistance thermique 6,5 m²K/W, conductivité thermique 0,04 W/(mK), Euroclasse F de réaction au feu selon NF EN 13501-1, capacité d'absorption d'eau à court terme <=1 kg/m² et coefficient de résistance à la diffusion de la vapeur d'eau 1. (matériau) | 1.1 | 8.82 | 9.702 |
| mo054 | h | Compagnon professionnel III/CP2 poseur d'isolants rigides ou flexibles. (main-d'œuvre) | 0.109 | 30.2 | 3.292 |
| mo101 | h | Ouvrier professionnel II/OP poseur d'isolants rigides ou flexibles. (main-d'œuvre) | 0.109 | 26.02 | 2.836 |
| % | % | Frais de chantier des unités d'ouvrage | 2 % | 22.432 | 0.449 |
|  |  | Coûts directs |  |  | 22.881 |

Déchets:
- pose: mt16lvi170a Ruban autoadhésif Adhésif Vario KB1 "ISOVER", pour le scellement des joints; facteur de déchet 0.07
- pose: mt15iso040b; facteur de déchet 0.03
- pose: mt16lvi010cfp; facteur de déchet 0.048

## Ressources

**mt16lvi170a** m Ruban autoadhésif Adhésif Vario KB1 "ISOVER", pour le scellement des joints
Données techniques: Coût énergétique 0.339 MJ; Émission de CO2 0.017 kg; Code CED 17 06 04; Masse de l'élément 0.0025 kg; Volume 0.000004 m3
Déchets:
- emballage: re170203 Plastique. (composant de déchet); quantité 0.001 kg; Code CED 17 02 03; Masse de l'élément 1 kg; Volume 0.001667 m3

**mt15iso040b** U Cartouche de mastic scellant pour joints
Données techniques: Coût énergétique 53.618 MJ; Émission de CO2 2.261 kg; Code CED 17 09 04; Masse de l'élément 0.396 kg; Volume 0.000264 m3
Déchets:
- emballage: re170203 Plastique; quantité 0.2 kg

**mt16lvi010cfp** m² Matelas léger en laine de verre
Données techniques: Coût énergétique 408.757 MJ; Émission de CO2 19.979 kg; Code CED 17 06 04; Masse de l'élément 10.4 kg; Volume 0.017333 m3
Déchets:
- emballage: re170203 Plastique; quantité 0.024 kg
