# Rénovation énergétique de toiture inclinée, avec isolation thermique par l'extérieur. Système Sarking "ISOVER"

- Propriété du fichier: CYPE Ingenieros S.A.
- Format: FIEBDC-3/2016
- Logiciel: Générateur de prix de la construction. CYPE Ingenieros, S.A.
- Date: 04/07/2024
- Devise: EUR
- Coûts indirects: 3 %
- Frais généraux: 13 %
- Bénéfice: 6 %
- TVA: 20 %

## R Rénovation énergétique

### RT Toits

#### RTI Systèmes d'isolation par l'extérieur de toitures inclinées

**RTI020** m² Rénovation énergétique de toiture inclinée, avec isolation thermique par l'extérieur. Système Sarking "ISOVER".
Rénovation énergétique de toiture inclinée avec une pente moyenne de 30% à moins de 20 m de hauteur, avec isolation thermique par l'extérieur, démontage préalable de la couche de couverture de tuile en terre cuite canal, placée avec du mortier, avec des moyens manuels et chargement manuel dans le camion ou la benne. Système Sarking "ISOVER". SUPPORT CONTINU: voliges en bois de pin maritime (Pinus pinaster), de 15 mm d'épaisseur; PARE-VAPEUR: film en polypropylène avec un voile au verso, Stopvap "ISOVER", de 340 µm d'épaisseur; ISOLATION THERMIQUE: constitué de panneau rigide en laine de verre, Luro "ISOVER", de 60 mm d'épaisseur, selon NF EN 13162, résistance thermique 1,71 m²K/W, conductivité thermique 0,035 W/(mK); COUVERTURE: tuiles romanes en terre cuite, finition avec engobe couleur rouge, 47,5x28,2 cm, appuyées sur liteaux en bois, de 42x27 mm formant un lame d'air ventilée. Comprend la résolution des points singuliers et les pièces spéciales de la couverture.
Inclut: Démontage des éléments. Nettoyage des restes d'ouvrage. Chargement du matériau démonté et des restes d'ouvrage dans le camion ou la benne. Implantation. Mise en place et fixation des planches à la structure porteuse. Mise en place du pare-vapeur. Découpe et préparation de l'isolant. Mise en place de l'isolant. Implantation du litonnage. Coupe et mise en place du litonnage. Mise en place des tuiles appuyées sur les liteaux. Réalisation des arêtes, des noues, des avant-toits et des rives.
Critère pour le métré: Surface mesurée selon documentation graphique du Projet.
Critère pour le mémoire: On mesurera la surface réellement exécutée selon les spécifications du Projet.

| Code | U | Désignation | Quantité | Prix | Montant |
|---|---|---|---|---|---|
| mt07mee026qa | m² | Volige en bois de pin maritime (Pinus pinaster), de 15 mm d'épaisseur, avec le traitement adapté, avec classe d'emploi 2 selon NF EN 335. (matériau) | 1.05 | 7.91 | 8.306 |
| mt15iso030a | m² | Pare-vapeur étanche à l'air, Stopvap "ISOVER", formé de film en polypropylène avec un voile au verso, Euroclasse F de réaction au feu, selon NF EN 13501-1. (matériau) | 1.5 | 2.49 | 3.735 |
| mt16lvi170b | m | Ruban autoadhésif Adhésif Vario Multitape "ISOVER", pour le scellement des joints. (matériau) | 0.4 | 0.46 | 0.184 |
| mt15iso040b | U | Cartouche de mastic scellant pour joints, Vario DS, "ISOVER", de 310 ml, pour l'étanchéité périphérique de membranes pour le contrôle du flux de vapeur. (matériau) | 0.17 | 35.6 | 6.052 |
| mt16lvi010cqb | m² | Panneau rigide en laine de verre, Luro "ISOVER", de 60 mm d'épaisseur, selon NF EN 13162, résistance thermique 1,71 m²K/W, conductivité thermique 0,035 W/(mK), Euroclasse A2-s1, d0 de réaction au feu selon NF EN 13501-1, capacité d'absorption d'eau à court terme <=1 kg/m² et coefficient de résistance à la diffusion de la vapeur d'eau 1. (matériau) | 1.05 | 19.34 | 20.307 |
| mt13blw020b | m | Liteau de 27x27 mm de section, en bois scié de pin, traité en autoclave, avec classe d'emploi 2, selon NF EN 335, finition brossée, avec une humidité inférieure à 20%. (matériau) | 1.75 | 0.26 | 0.455 |
| mt13blw020c | m | Liteau de 27x40 mm de section, en bois scié de pin, traité en autoclave, avec classe d'emploi 2, selon NF EN 335, finition brossée, avec une humidité inférieure à 20%. (matériau) | 3.5 | 0.34 | 1.190 |
| mt13tmb010lm | U | Tuile romane en terre cuite, finition avec engobe couleur rouge, 47,5x28,2 cm, selon NF EN 1304. (matériau) | 10.6 | 2.42 | 25.652 |
| mt13tmb015lm | U | Tuile chatière en terre cuite, finition avec engobe couleur rouge, 47,5x28,2x7,5 cm, pour tuiles romanes, selon NF EN 1304. (matériau) | 0.1 | 45.8 | 4.580 |
| mt13tmb011lm | U | Tuile faîtière/d'arêtier en terre cuite, finition avec engobe couleur rouge, 44x28,5x10,5 cm, pour tuiles romanes, selon NF EN 1304. (matériau) | 0.6 | 11.24 | 6.744 |
| mt13vaz010a | m | Tôle en zinc de 0,6 mm d'épaisseur et 450 mm de développement, usinée. (matériau) | 0.1 | 10.56 | 1.056 |
| mo020 | h | Compagnon professionnel III/CP2 construction. (main-d'œuvre) | 0.902 | 29.25 | 26.384 |
| mo113 | h | Ouvrier d'exécution I/OE1 construction. (main-d'œuvre) | 0.902 | 24.51 | 22.108 |
| mo054 | h | Compagnon professionnel III/CP2 poseur d'isolants rigides ou flexibles. (main-d'œuvre) | 0.219 | 30.2 | 6.614 |
| mo101 | h | Ouvrier professionnel II/OP poseur d'isolants rigides ou flexibles. (main-d'œuvre) | 0.219 | 26.02 | 5.698 |
| % | % | Frais de chantier des unités d'ouvrage | 2 % | 139.065 | 2.781 |
|  |  | Coûts directs |  |  | 141.846 |

Déchets:
- pose: mt07mee026qa; facteur de déchet 0.014
- pose: mt16lvi170b Ruban autoadhésif Adhésif Vario Multitape "ISOVER", pour le scellement des joints; facteur de déchet 0.07
- pose: mt15iso040b; facteur de déchet 0.03
- pose: mt16lvi010cqb; facteur de déchet 0.03
- pose: mt13blw020b; facteur de déchet 0.014
- pose: mt13blw020c; facteur de déchet 0.014
- pose: mt13tmb010lm Tuile romane en terre cuite, finition avec engobe couleur rouge, 47,5x28,2 cm, selon NF EN 1304; facteur de déchet 0.037127
- pose: mt13tmb015lm; facteur de déchet 0.0196
- pose: mt13tmb011lm; facteur de déchet 0.0196
- pose: mt13vaz010a Tôle en zinc de 0,6 mm d'épaisseur et 450 mm de développement, usinée; facteur de déchet 0.06

## Ressources

**mt07mee026qa** m² Volige en bois de pin maritime (Pinus pinaster)
Données techniques: Coût énergétique 560.060 MJ; Émission de CO2 -13.116 kg; Code CED 17 02 01; Masse de l'élément 7.8 kg; Volume 0.007091 m3
Déchets:
- emballage: re170203 Plastique. (composant de déchet); quantité 0.03 kg; Code CED 17 02 03; Masse de l'élément 1 kg; Volume 0.001667 m3

**mt16lvi170b** m Ruban autoadhésif Adhésif Vario Multitape "ISOVER", pour le scellement des joints
Données techniques: Coût énergétique 0.339 MJ; Émission de CO2 0.017 kg; Code CED 17 06 04; Masse de l'élément 0.0025 kg; Volume 0.000004 m3
Déchets:
- emballage: re170203 Plastique; quantité 0.001 kg

**mt15iso040b** U Cartouche de mastic scellant pour joints
Données techniques: Coût énergétique 53.618 MJ; Émission de CO2 2.261 kg; Code CED 17 09 04; Masse de l'élément 0.396 kg; Volume 0.000264 m3
Déchets:
- emballage: re170203 Plastique; quantité 0.2 kg

**mt16lvi010cqb** m² Panneau rigide en laine de verre
Données techniques: Coût énergétique 91.230 MJ; Émission de CO2 4.604 kg; Code CED 17 06 04; Masse de l'élément 2.4 kg; Volume 0.004 m3
Déchets:
- emballage: re170203 Plastique; quantité 0.034 kg

**mt13blw020b** m Liteau de 27x27 mm de section
Données techniques: Coût énergétique 38.229 MJ; Émission de CO2 -0.511 kg; Code CED 17 02 01; Masse de l'élément 0.28 kg; Volume 0.000255 m3
Déchets:
- emballage: re170203 Plastique; quantité 0.002 kg

**mt13blw020c** m Liteau de 27x40 mm de section
Données techniques: Coût énergétique 55.888 MJ; Émission de CO2 -0.753 kg; Code CED 17 02 01; Masse de l'élément 0.41 kg; Volume 0.000373 m3
Déchets:
- emballage: re170203 Plastique; quantité 0.002 kg

**mt13tmb010lm** U Tuile romane en terre cuite, finition avec engobe couleur rouge, 47,5x28,2 cm, selon NF EN 1304
Données techniques: Coût énergétique 13.401 MJ; Émission de CO2 0.694 kg; Code CED 17 01 03; Masse de l'élément 3.45 kg; Volume 0.00276 m3
Déchets:
- emballage: re170201 Bois. (composant de déchet); quantité 0.003 kg; Code CED 17 02 01; Masse de l'élément 1 kg; Volume 0.000909 m3
- emballage: re170203 Plastique; quantité 0.002 kg

**mt13tmb015lm** U Tuile chatière en terre cuite
Données techniques: Coût énergétique 13.957 MJ; Émission de CO2 0.724 kg; Code CED 17 01 03; Masse de l'élément 3.6 kg; Volume 0.00288 m3
Déchets:
- emballage: re170201 Bois; quantité 0.003 kg
- emballage: re170203 Plastique; quantité 0.002 kg

**mt13tmb011lm** U Tuile faîtière/d'arêtier en terre cuite
Données techniques: Coût énergétique 13.215 MJ; Émission de CO2 0.684 kg; Code CED 17 01 03; Masse de l'élément 3.4 kg; Volume 0.00272 m3
Déchets:
- emballage: re170201 Bois; quantité 0.003 kg
- emballage: re170203 Plastique; quantité 0.002 kg

**mt13vaz010a** m Tôle en zinc de 0,6 mm d'épaisseur et 450 mm de développement, usinée
Données techniques: Coût énergétique 92.228 MJ; Émission de CO2 5.973 kg; Code CED 17 04 07; Masse de l'élément 1.94 kg; Volume 0.001293 m3
Déchets:
- emballage: re170201 Bois; quantité 0.022 kg
- emballage: re170203 Plastique; quantité 0.004 kg
